# Endausbau 1 BA BG Nördlich Spiekweg
Angebotsaufforderung (GAEB DA XML 3.3, DA83)
Projekt: 2569
Währung: EUR
Nebenangebote zugelassen: ja
Auftraggeber: Gemeinde Rhede (Ems), Gerhardyweg 1, 26899 Rhede (Ems)
Erstellt mit: GXML Toolbox V3.3 R20210630, iTWO_64 V12.0.618, 30.03.2026

## Vorbemerkungen
Vorbemerkungen zur Baubeschreibung und zum Leistungsverzeichnis

1. Erdarbeiten

Der für das Auffüllen des Bauwerkes bzw. die Aufhöhung der Trassen benötigte Sand ist, soweit aus stat. Gründen erforderlich, von einem Baugrundsachverständigen auf Eignung für die vorgesehene Verwendung zu überprüfen. Soweit es Bodenlieferungen des AN betrifft, hat dieser die Kosten für die Untersuchungen zu tragen, ansonsten trägt die Kosten für die Untersuchung der AG. Soweit Füllboden auf der Baustelle gewonnen wird, darf dieser erst wieder eingebaut werden, wenn durch die Bauleitung die Bodengüte als ausreichend ausdrücklich anerkannt ist.
Die Lieferung von Zusatzmassen bedarf in jedem Falle der Genehmigung des AG, der seine Genehmigung bei größeren Liefermengen von der Vorlage eines Gutachtens eines amtlich anerkannten Institutes oder Gutachters abhängig machen kann.

Das Zwischenlagern von Aushubboden bzw. von angeliefertem Boden auf der Baustelle sowie die Vorhaltung der entspr. Ablagerungsflächen ist Sache des AN. Soweit Boden angeliefert wird, bzw. innerhalb des Baufeldes abgetragen, zwischengelagert und dann wieder eingebaut wird, sind die Aufnahmeflächen vorher zu säubern. Die Beseitigung sämtlichen Räumgutes ist in die einschlägigen Positionen der Erdarbeiten einzurechnen. Zusätzliche Leistungen für die Hinterfüllung von Bauwerken, sowie Behinderungen durch Einbauten sowie Behinderungen durch anstehendes Grund-, Schichten- bzw. Oberflächenwasser, sind in die einschlägigen Positionen des LV's einzurechnen.

Für die Abrechnung der Bodenmassen sind vom AN aufgenommene Geländeaufnahmen, die durch den AG bzw. der Bauleitung anerkannt werden, maßgebend. Mehraushub über die vom AG vorgeschriebenen Abmessungen hinaus wird nicht vergütet. Soweit keine exakten Auskofferungsvorgaben vorliegen, erfolgt die Vergütung nach tatsächlichem Abtragsvolumen über Profile. Verluste durch den Transport, Setzungen des Untergrundes, Auflockerungen, etc. werden ebenfalls nicht berücksichtigt. Bei Anlieferung von Boden nach LKW-Aufmaß werden 20 % wegen Auflockerung (lose Masse) abgezogen.

2. Entwässerung / Grundwasserabsenkung

Alle aus Anlass der durchzuführenden Leistungen anfallenden Arbeiten zur Haltung und schadlosen Abführung des Tages-, Oberflächen-, Schichten- und Grundwassers sind mit den angebotenen Einheitspreisen abgegolten.
Die durch die Baumaßnahme gegebenenfalls vorübergehend beeinträchtigte Entwässerung des anschließenden Geländes ist im Einvernehmen mit der Bauleitung und dem AG durch geeignete Maßnahmen so aufrechtzuerhalten, dass eine ständige einwandfreie Abführung des dort anfallenden Wassers gewährleistet ist.

Für eine ggf. erforderliche Grundwasserabsenkung ist der Abstand, die Tiefe, die Ausbildung der Brunnen sowie der Querschnitt der Leitungen den örtlichen Verhältnissen anzupassen. Das geförderte Wasser kann in vorhandene Vorfluter oder Regenwasserkanäle geleitet werden. Bei einer evtl. Grundwasserabsenkung im Zuge von Kanalisationsarbeiten werden für die Verlegung der Hausanschlüsse Grundwasserabsenkungen nur vergütet, wenn infolge hindernder Umstände (z. B. Aufrechterhaltung des Verkehrs) die Hausanschlussleitungen zeitlich nicht unmittelbar im Anschluss an die Hauptleitung verlegt werden können und eine gesonderte Grundwasserhaltung für die Hausanschlüsse vor der Ausführung von der Bauleitung anerkannt worden ist.

Wasser, das in Vorfluter bzw. Regenwasserkanäle geleitet werden soll, darf keine schädigenden Verunreinigungen, z. B. Sink. oder Schwebstoffe enthalten. Ggf. sind zur Vermeidung von Versandungen, Verschlammungen oder sonstigen Beschädigungen der Vorfluter bzw. Regenwasserkanäle, ohne besondere Vergütung, entsprechende Vorkehrungen zu treffen. Nach Beendigung der Arbeiten hat der AN den zu Beginn der Arbeiten angetroffenen Zustand der Gewässer bzw. Regenwasserkanäle wiederherzustellen. Für etwaige durch den Baubetrieb bedingte Schäden an Vorflutern und Regenwasserkanälen bzw. an angrenzenden Grundstücken hat der AN zu haften. Etwaige Schäden sind auf Kosten des ANs zu beseitigen. Die Kosten hierfür sind in die Einheitspreise des LVs einzurechnen.

3. Kanalisationsarbeiten

Für die Ausführung der Kanalisationsarbeiten sind die z.Zt. geltenden technischen und sonstige bestehende Vorschriften zu befolgen. Sämtliche daraus resultierende Kosten sind mit dem Einheitspreis der jeweiligen Position abgegolten.

Ergänzend zu den Toleranzvorgaben in der DIN EN 1610 sind die Rohrleitungen bei einem Durchmesser bis DN 400, mit einer zulässigen Ausbiegung in der Rohrsohle (Unter- u. Oberbogen), bzw. einer seitlichen Lageabweichung von max. +/- 2 cm, zu verlegen. Bei größeren Leitungsdurchmessern erhöht sich der zul. Toleranzwert um 5 mm je 100 mm Rohrdurchmesser. Die höhenmäßigen Abweichungen der Rohrsohle in Schächten dürfen nicht größer als +/- 3 cm sein. Die max. Stoßfugenbreite bei Betonrohrkanälen mit einem Durchmesser bis zu DN 400 darf 2 cm, bzw. 2,5 cm bis DN 700 und 3,0 cm bis DN 1300 nicht überschreiten.
Im Zuge der durch die Kanalinspektion ggfls. festgestellten Überschreitungen der Verlegetoleranzen sind durch eine genaue Vermessung des Leitungsabschnittes auf Kosten des AN zu erfassen und im Untersuchungsbericht mit anzugeben.

In den Bereichen, wo die Hauptleitung tiefer als die Anschlussleitung liegt, ist die Anschlussleitung mit einem Standrohr mit einer Neigung 30° bis 45° an die Hauptleitung anzuschließen. Die Lieferung und der Einbau der Standrohre wird über die entsprechende Position für die Lieferung und den Einbau von Hausanschlussleitungen abgerechnet. Eine gesonderte Vergütung erfolgt nicht.

Die Überprüfung der Verdichtung der Rohrgräben soll durch Versuche mit dem Künzelstab (leichte Rammsonde) entsprechend LV erfolgen. Pro Haltung ist ein Künzelversuch durchzuführen, der unter Gestellung des erforderlichen Personals und des Gerätes durchzuführen ist. Stellt sich bei der Überprüfung eine ungenügende Verdichtung heraus, ist der Rohrgraben entsprechend nachzuverdichten und erneut durch Künzelversuche nachzuweisen.
Der Nachweis über die ordnungsgemäße Verdichtung der Rohrgräben ist der Bauüberwachung in 2-facher Ausfertigung vorzulegen. Die Durchführung der Künzelversuche ist der Bauüberwachung rechtzeitig anzuzeigen.

4. Sicherung von Ver- und Entsorgungsleitungen

Die Sicherung der vorh. Ver- und Entsorgungsleitungen obliegt dem AN. Die Sicherung hat in Abstimmung mit den zuständigen Versorgungsträgern zu erfolgen. Auf die vorh. Ver- und Entsorgungsleitungen ist bei Ausschachtungs- und bei den Erdarbeiten Rücksicht zu nehmen.
Vor Beginn der Bauarbeiten sind vom AN bei den Versorgungsunternehmen über die genaue Lage der Versorgungsleitungen Erkundigungen einzuholen und die entsprechenden Maßnahmen zur Sicherung dieser Anlagen zu treffen. Den entsprechenden Anweisungen der Versorgungsunternehmen ist Folge zu leisten. Falls es zu Beschädigungen bzw. zu Beeinträchtigungen der Leitungen bzw. Kabel kommt, ist der entsprechende Versorgungsträger und der AG bzw. die örtl. Bauüberwachung zu informieren.

5. Sicherung von Grenzsteinen

Die im Bereich der Straßentrassen sowie die im durch die Bauarbeiten beanspruchten Bauumfeld vorh. Grenzsteine/Grenzpunkte sind (soweit erforderlich) vor Baubeginn anhand eines Grenzsteinplanes aufzusuchen, zu protokollieren und während der gesamten Bauzeit durch den AN zu sichern. Beschädigungen an den Grenzsteinen sind auf Kosten des AN durch eine amtliche Vermessung wieder herzustellen.

6. Schäden an vorh. Anlagen

Die Durchführung der Arbeiten sind so vorzunehmen, dass Schäden an den vorhandenen Straßen- und Straßennebenanlagen (Geh- und Radwege, Parkflächen etc.), an den bereits verlegten Ver- und Entsorgungseinrichtungen sowie an benachbarten Gebäuden und Anlagen nicht auftreten können. Für auftretende Schäden durch den Einsatz von Verdichtungsgeräten haftet in jedem Fall der AN.
Sofern sich Pflanzungen (Bäume, Sträucher usw.) im Baubereich befinden, sind diese durch entsprechende Schutzmaßnahmen nach DIN 18920 und RAS-LP4 zu schützen. Die erforderlichen Sicherungsmaßnahmen sind je nach Erfordernis eigenverantwortlich durch den AN durchzuführen. Die Leistungen sind in geeignete Positionen einzukalkulieren und werden nicht gesondert vergütet.

7. Aufrechterhaltung des Verkehrs, Verkehrssicherung

Der Anliegerverkehr ist während der Bauzeit im bisherigen Umfang zu erhalten. Zuwegungen und Zufahrten zu den an der Baustelle liegenden Gebäuden und Flächen sind freizuhalten oder durch Ersatzmaßnahmen wieder zu sichern. Die Anordnung erforderlicher Verkehrsregeln und Maßnahmen im gesamten Baustellenbereich und auf deren Zufahrten sind mit der Bauüberwachung abzustimmen.

Sämtliche Verkehrssicherungsmaßnahmen sind vom AN eigenverantwortlich durchzuführen. Hierfür evtl. erforderliche Genehmigungen hat der AN rechtzeitig bei den zuständigen Behörden zu beantragen und einzuholen. Je nach Erfordernis hat der AN zur Antragstellung einen Verkehrszeichenplan beizufügen. Die gem. StVO erforderlichen Anordnungen der zuständigen Straßenverkehrsbehörde hat der AN dem AG vor Baubeginn vorzulegen.

Die Kosten für die Kennzeichnung, Absperrung und Beschilderung der Baustelle und alle Vorkehrungen zur Aufrechterhaltung, bzw. Regelung des Verkehrs im Bereich der Baustelle und ihrer Nebenanlagen, einschl. der Lieferung und Aufstellung der erforderlichen Verkehrszeichen, den erforderlichen Schutz- und Sicherheitseinrichtungen gem. StVO, der Unfallvorschriften unter Beachtung der ZTV-SA etc. sind in geeignete Positionen des Leistungsverzeichnisses einzurechnen.

Bei Bodentransporten auf Straßen, die dem öffentlichen Verkehr dienen, sind diese jeweils ohne gesonderte Vergütung so zu säubern, dass der öffentliche Verkehr weder behindert noch gefährdet wird. Alle übrigen Straßen und Wege sind in der Form zu unterhalten, dass ein ordnungsgemäßer Baustellenverkehr gewährleistet ist. Evtl. erforderlich werdende Nutzungserlaubnisse für Zufahrten zur Baustelle hat der AN selbst zu beschaffen. Es wird empfohlen, die Straßen und Wege örtlich zu besichtigen. Nachforderungen aus Unkenntnis der Örtlichkeit sind ausgeschlossen. Bei der Benutzung von Privatwegen oder anderen nicht öffentlichen Wegen, wie z.B. Wege anderer Träger, hat der AN den AG vorher zu unterrichten. Der Zustand der Wege wird vor der jeweiligen Nutzung festgestellt. Für Schäden an Straßen und Wegen sowie für sonstige Entschädigungsansprüche, die durch Geräte und Materialtransporte verursacht werden, hat der AN aufzukommen. Der AN hat die benutzten Wege während der Bauzeit jederzeit in befahrbarem Zustand zu halten und sie nach Beendigung der Arbeiten in ihrem ursprünglichen, bzw. gleichwertigen Zustand, zu versetzen. Bei Einreichung der Schlussrechnung hat der AN eine Bescheinigung der Wegeeigentümer vorzulegen, dass diese keine Entschädigungsansprüche mehr geltend machen.

8. Lager- und Arbeitsplätze, Versorgungsanschlüsse

Dem Auftragnehmer werden keine Lager- und Baustelleneinrichtungsplätze im Baustellenbereich zur Verfügung gestellt. Die Besorgung dieser Plätze sowie deren ordnungsgemäße Erschließung, ist Sache des Auftragnehmers, einschl. Erstellung der Ver- und Entsorgungsanschlüsse, der hierzu erforderlichen Genehmigungsleistungen und Übernahme der Anschluss- und laufenden Energiekosten (Strom, Wasser, Abwasser). Eine AG-seitige Gestellung der Versorgungsanschlüsse erfolgt nicht. Die Baustelleneinrichtung ist so aufzubauen, dass nachfolgende Arbeiten nicht gestört werden. Erfordert es der Bauablauf, bestimmte Baustelleneinrichtungen zu versetzen, so ist dieses in den einschlägigen Einheitspreisen einzurechnen. Sonstige erforderliche Einrichtungs- und Lagerplätze sind vom Auftragnehmer anzumieten. Die Kosten hierfür sind in die Einheitspreise geeigneter Positionen einzurechnen.

9.  Vermessungsarbeiten

Die Bauüberwachung übergibt dem AN Planunterlagen zum maßgebenden Festpunktfeld (Lage- und Höhenpunkte). Alle weiteren Leistungen zur Bauwerksvermessung, wie die weiterführenden Absteckungsarbeiten, Höhenbestimmungen und Vermessungen hat der AN auf seine Kosten und Verantwortung auszuführen. Die etwaige Teilnahme eines Vertreters des AG an den Absteckungen und Messungen entbindet den AN nicht von seiner Verantwortung. Für die Messungen und Absteckungen, als auch für Kontrollmessungen durch die Bauüberwachung hat der AN die erforderlichen Hilfskräfte und Geräte ohne besondere Vergütung zur Verfügung zu stellen. Die aus den v. g. Leistungen zur Bauvermessung resultierenden Kosten sind in geeignete Positionen des LV einzurechnen und werden nicht gesondert vergütet.

10. Bauzeitenplan

Nach Auftragserteilung ist binnen 14 Kalendertagen ein Bauzeitenplan einzureichen, der die in den Besonderen Vertragsunterlagen festgeschriebenen Fristen berücksichtigt. Der Bauzeitenplan ist durch den AN bei gravierenden Änderungen des Bauablaufes unaufgefordert, sowie nach gesonderter Aufforderung durch den AG, zu aktualisieren / fortzuschreiben. Der AN wird darauf hingewiesen, dass die benannten Fertigstellungstermine für verbindlich erklärt und als Einzelfristen vereinbart werden. Alle Risiken, die sich aus dem Bauzeitenplan ergeben, bzw. aus der Änderung während der Bauarbeiten und in Folge des Baufortschrittes, gehen zu Lasten des Auftragnehmers. Der Auftragnehmer ist deshalb verpflichtet, ausreichende Pufferzonen für die jeweiligen Leistungen in den Bauzeitenplan einzuarbeiten.

11. Vorschriften und Normen

Für die Ausführung der Bauleistungen gelten die anerkannten Regeln der Technik, die VOB/C, sowie alle sonstigen für die Leistung zutreffenden Normen, Vorschriften, Richtlinien, Merkblätter, Empfehlungen und GVU in ihrer neuesten Fassung.
Insbesondere gelten für:
-  für die Erd- und Straßenbauarbeiten die ZTV E-StB, ZTV SoB-StB, TL SoB-StB, TL Gestein-StB, ZTV-Asphalt-StB, M SNAR, ZTV Fug-StB, ZTV BEA-StB, ZTV-M-StB
-  für die Pflasterarbeiten und Bettungsherstellung die ZTV Pflaster-StB, DIN 18318, DIN EN 1338, DIN EN 1340, M FP
-  für die Entwässerungsanlagen die ZTV Ew-StB, RAS-Ew
-  für die Kanalisationsarbeiten die DIN EN 1610 und ZTVA-StB
-  für Pflanzarbeiten die DIN 1961; DIN 18299; DIN 18300; DIN 18915; DIN 18916; DIN 18917; DIN 18918; DIN 18919; DIN 18920; DIN EN 10218-2: DIN EN 10223-3; DIN EN 10223-6; Gütebestimmungen für Baumschulpflanzen
-  für die Elektroarbeiten die DIN 18382, VDE-Bestimmungen und ABB-Richtlinien, Technische Anschlussbedingungen der örtlichen Energieversorgungsunternehmen (TAB des EVU), behördliche Richtlinien und Verordnungen, insbesondere die Elektro-Bauverordnung und Richtlinien des Verbandes der Sachversicherer (VDS),

sowie alle darin aufgeführten mit geltenden Normen und Vorschriften.

## Baubeschreibung
Baubeschreibung

1. Allgemeines

Die Gemeinde Rhede (Ems) beabsichtigt den Endausbau des 1. Bauabschnittes des Baugebietes "Nördlich Spiekweg" (Holunderweg).
Aufgrund der fortgeschrittenen Bebauung steht der Endausbau der in der vorläufigen Erschließung mit Baustraßen (mit Asphalttragschicht) befestigten Straßentrassen an.

2. Lage der Baustelle

Die Baustelle liegt in der Gemeinde Rhede (Ems), Landkreis Emsland (siehe Übersichtskarte), und ist über ausgebaute Straßen bis direkt zur Baustelle zu erreichen.

3. Sicherung der Grenzsteine

Die im Bereich der Straßentrassen sowie die im durch die Bauarbeiten beanspruchten Bauumfeld vorh. Grenzsteine/Grenzpunkte sind vor Baubeginn anhand eines Grenzsteinplanes aufzusuchen, zu protokollieren und während der gesamten Bauzeit durch den AN zu sichern. Beschädigungen an den Grenzsteinen sind auf Kosten des AN durch eine amtliche Vermessung wieder herzustellen.

4. Beschreibung der auszuführenden Leistungen

4.1 Rückbauleistungen

Die Straßentrassen innerhalb des Baugebietes wurden im Zuge der vorläufigen Erschließung mit einer Asphalttragschicht als Baustraße befestigt.
Die Straßentrassen wurden in einer Regelbreite von 4,00 m und einer Stärke von 10 cm ausgebaut.
Die Asphalttragschicht soll im Zuge des Endausbaus in den geraden Streckenverläufen erhalten bleiben und mit einer Asphaltdeckschicht versehen werden. Nur im Bereich der Kreuzungen, kleineren Stichstraßen und Kurvenbereiche soll die Asphalttragschicht aufgenommen und durch einen Pflasterausbau ersetzt werden. Die Aufnahme der Asphalttragschicht hat in den betreffenden Bereichen abschnittsweise entsprechend dem Baufortschritt zu erfolgen.

An den Straßentrassen wurden für die provisorische Entwässerung partiell Straßenabläufe (mit einer Einfassungsplatte aus Beton) im Seitenraum der Baustraßen hergestellt, die im Zuge des Endausbaus in die geplanten Entwässerungsrinnen umzusetzen sind. Die Einfassungsplatten (Beton-Fertigteile) sind aufzunehmen und zum Bauhof der Gemeinde zu transportieren und abzuladen.
Die Anliegerzufahrten sind mit Pflaster- bzw. Plattenbelägen unterschiedlicher Art und Abmessungen belegt. Die an die vorhandenen Baustraßen angrenzenden, vorhandenen Grundstückszufahrten sind im erforderlichen Umfang (bis max. 1,5 m über die Grundstücksgrenze hinaus) aufzunehmen und an die neuen Ausbauhöhen angepasst wieder herzustellen. Sofern aufgrund der Höhenverhältnisse eine weitergehende Aufnahme erforderlich wird, ist die ÖBÜ vorher zu informieren.
Die Straßenschilder und Schilder der Versorgungsträger sind bei Bedarf aufzunehmen und wieder aufzustellen. Einige der bereits aufgestellten Straßenleuchten sind bei Bedarf aufzunehmen und zu versetzten.

4.2 Erdarbeiten

Für den Ausbau der Straßentrassen sind die Erdarbeiten für den Abtrag von Ober- und unbrauchbaren Boden sowie die Lieferung und der Einbau von tragfähigem, frostsicheren Boden im Seitenraum der Trassen im erforderlichen Umfang, abschnittsweise durchzuführen.

4.3 RW-Kanalisation / Anschlussleitungen

Die vorhandenen Straßentrassen wurden bereits im Zuge der vorläufigen Erschließung mit einer RW-Kanalisation ausgebaut. Es wurden Betonrohrleitungen DN 300 bis DN 500 sowie Kunststoffleitungen DN/OD 250 verlegt, an die die Anschlussleitungen der provisorischen Straßenabläufe angeschlossen sind. Die Hauptleitungen wurden in Tiefen von 1,30 m bis 2,75 m verlegt.
Für die Anbindung der zusätzlich geplanten Straßenabläufe sind Anschlussleitungen DN/OD 160 zu verlegen und mittels Kernbohrung und Einbau entsprechender Formteile und Anschlusstücke an die Hauptleitungen anzuschließen.

4.4 Straßenbauarbeiten

4.4.1 Ausbau Straßentrassen

Der Straßenausbau der Erschließungsstraßen erfolgt im Wesentlichen in Asphaltbauweise, wobei die Kreuzungs- und Kurvenbereiche sowie die schmalen Stichstraßen in Pflasterbauweise ausgeführt werden. Die Pflasterung ist in den v.g. Bereichen mit farbigem Betonsteinpflaster herzustellen. Des Weiteren werden zur Verkehrsberuhigung diverse Fahrbahneinengungen mit einer Fahrbahnbreite von 3,50 m ebenfalls in Pflasterbauweise hergestellt. Als Element zur Fahrbahneinengung sind Beete mit einer Rundbordeinfassung geplant.
Der geplante Ausbau der Straßentrassen soll in einer Regelbreite von 4,50 m (Stichstraßen 3,50 m) mit 2,5 % Quergefälle und einer einseitig angeordneten, 2-reihige Entwässerungsrinne mit Rinnensteinen 16/24/14 cm (bzw. 16/16/14 cm in Kurven) erfolgen. Die für die provisorische Entwässerung partiell gesetzten Straßenabläufe sind in die geplanten Entwässerungsrinnen umzusetzen.
Als Einfassung der Straßen sind Tiefbordsteine (8/25cm) mit Betonfundament und Betonrückenstütze vorgesehen. Der Tiefbordstein ist im Bereich der Grundstückszufahrten bis auf 1,5 cm abzusenken. Der Mehraufwand hierfür ist einzukalkulieren. Bei den zum Zeitpunkt der Ausführung noch nicht bebauten Grundstücken ist die Lage der herzustellenden Bordabsenkung für die zukünftige Grundstückszufahrt rechtzeitig mit dem AG abzustimmen.

 Aufbau Asphaltbereiche:
        - 3 cm Asphaltdeckschicht AC 8 DN
        - Nachprofilierung der vorh. Asphalttragschicht (bit. Profilierungsmaterial)
        - vorh. Asphalttragschicht
        - vorh. Schottertragschicht

Aufbau Pflasterbereiche:
        - 8 cm  Betonsteinpflaster
        - 4 cm  Pflasterbett
        -  vorh. Schottertragschicht mit Nachprofilierung
  (Verbreiterungsbereiche mit 25 cm Stärke herstellen)

Für die Herstellung der Straßentrassen im Bereich der zu erhaltenden Asphalttragschicht, ist diese entsprechend den geplanten Längs- und Querneigungen mit maschinellem Fertiger und bituminösem Profilierungsmaterial nachzuprofilieren. Fehlbereiche sind mit 25 cm Schottertragschicht und entsprechendem Asphaltaufbau (10 cm Asphalttragschichtmaterial) herzustellen.
Für die Herstellung der Straßentrassen ist im Bereich der zuk. Pflasterflächen die vorh. Schottertragschicht unter Zulieferung von Fehlmaterial entsprechend den geplanten Längs- und Querneigungen nachzuprofilieren. Fehlbereiche sind mit 25 cm Schottertragschicht herzustellen.

4.4.2 Anliegerzufahrten, Seitenräume, Ausstattungen

Die an die Straßentrassen angrenzenden, vorhandenen Zufahrten werden an die neuen Ausbauhöhen angepasst. Die Höhenanpassung soll bis maximal ca. 1,5 m über die Grundstücksgrenze hinaus erfolgen, eine weitergehende Anpassung ist vorab mit der ÖBÜ abzustimmen.
Nach Beendigung der Straßenbauarbeiten werden die Straßenseitenräume mit Mutterboden neu angedeckt und angesät.
Im Bereich der Verkehrsberuhigungen (Beete) sind Poller (Pfosten) aus durchgefärbten Kunststoff, mit zweifarbig (rot, weiß) eingefrästen Reflektorstreifen im oberen Bereich, standfest einbauen.
Die Beete sind entsprechend LV nach Abschluss der Arbeiten mit geeignetem Mutterboden aufzubereiten und entsprechend zu bepflanzen und zu mulchen.
Im Zugangsbereich zu den innenliegenden Grünflächen sind jeweils herausnehmbare Absperrpfosten einzubauen.
Einige der bereits aufgestellten Straßenlampen sind zu versetzten.
Die Schieberkappen der Versorgungsleitungen sind in Abstimmung mit den Versorgungsunternehmen an die neuen Ausbauhöhen anzupassen.

4.4.3 Hinweis Bord- und Pflasterarbeiten

Vor Beginn der Steinsetzerarbeiten sind die Höhen für die Rinnen und Borde in Abhängigkeit der Höhenlage der an die Straße angrenzenden Grundstückszufahrten und Straßenanbindungen vom AN zu überprüfen und insbesondere in Verwindungsbereichen der Fahrbahndecken durch Ausschnüren zu kontrollieren. Die Ausbauvorgaben sind in Anlehnung an die vorhandenen Anschlusshöhen ggfls. zu optimieren, der Wasserabfluss entsprechend den Vorgaben der RAS-EW ist dabei jedoch zu gewährleisten. Ausbauänderungen sind der Bauüberwachung anzuzeigen und bedürfen dessen Zustimmung. Die vorgenannten Leistungen sind einzurechnen und werden nicht gesondert vergütet.

4.5 Anliegerverkehr / Bauablauf / Bauzeitenplan

Der Anliegerverkehr ist während der Bauzeit aufrecht zu erhalten. Die Zuwegungen und Zufahrten zu den an der Baustelle liegenden Gebäude und Grundstücke sind freizuhalten bzw. durch Ersatzmaßnahmen in Abstimmung mit den Anliegern zu sichern. Sofern aufgrund der Arbeiten die Anliegerzufahrten in Teilabschnitten kurzfristig nicht nutzbar sind, sind die Anlieger rechtzeitig durch den AN davon zu unterrichten. Es ist zu gewährleisten, dass die wöchentliche Müllabfuhr die Müllbehälter erreichen kann, bzw. ein Ersatzsammelplatz in Absprache mit dem Abfuhrunternehmen angeboten wird und die Anlieger darüber informiert werden. Die Koordinierung ist vom AN sicherzustellen. Weiterhin muss die Baustelle Tag und Nacht für Rettungs- und Feuerwehrfahrzeuge passierbar bleiben (Material und Maschinen seitlich abstellen, ggfls. Anrampungen an Übergangsstellen schaffen, etc.). Diese Leistungen werden nicht gesondert vergütet und sind einzukalkulieren.

Die Arbeiten sind zur bestmöglichen Aufrechterhaltung des Anliegerverkehrs entsprechend abschnittsweise durchzuführen. Die Bauabschnitte sind so zu wählen, dass der Verkehr innerhalb des Gesamtgebietes möglichst wenig behindert und aufrecht erhalten werden kann. Das Baugebiet verfügt über zwei Anbindungen an das weiterführenden Straßennetz. Das Baugebiet ist in mind. drei Bauabschnitte aufzuteilen. Die Abschnittsbildung ist vorab mit dem AG und der ÖBÜ abzustimmen und in einem Plan darzustellen. Der Bauablauf ist grundsätzlich Sache des AN.

Vor Baubeginn ist vom AN der vorgesehene Bauablauf einschl. der Terminierung unter Berücksichtigung der in den Besonderen Vertragsbedingungen angegebenen Ausführungsfristen mit dem AG abzustimmen und ein entsprechender Bauzeitenplan aufzustellen.

Die Erschwernisse und Behinderungen, welche sich aus den v.g. Bauablaufvorgaben ergeben, wie z.B. das Arbeiten in mehreren Bauabschnitten und die daraus resultierenden Kosten für zusätzliche Einrichtungskosten, Teilmengenlieferungen bzw. Kleinmengenzuschläge, sind bei der Angebotskalkulation durch entsprechende Zuschläge in den jeweiligen Leistungspositionen und bei den Gemeinkosten der Baustelle zu berücksichtigen und werden nicht gesondert vergütet.

## 2569 Endausbau 1 BA BG Nördlich Spiekweg
Datum: 30.03.2026

### Bereich 1 Endausbau 1 BA BG Nördlich Spiekweg

#### Abschnitt 1.1 Bauvorbereitende Maßnahmen

**1.1.10 Baustelleneinrichtung (für Gesamtleistung)**
*** Pauschalposition
Geräte, Werkzeuge und sonstige Betriebsmittel, die zur vertragsgemäßen Ausführung der Bauleistungen erforderlich sind, auf die Baustelle bringen, bereitstellen und soweit der Geräteeinsatz nicht gesondert vergütet wird - betriebsfertig aufstellen einschl. der dafür notwendigen Arbeiten.
Die erforderlichen festen Anlagen herstellen. Baubüros, Unterkünfte, Werkstätten, Lagerschuppen und dgl., soweit erforderlich, antransportieren, aufbauen und einrichten.
Strom-, Wasser-, Fernsprechanschluss sowie Entsorgungseinrichtungen und dgl. für die Baustelle, soweit erforderlich, herstellen.
Bei Bedarf Lagerplätze, sonstige Platzbefestigungen und Wege im Baustellenbereich anlegen. Oberbodenarbeiten einschl. Beseitigen von Aufwuchs für die Baustelleneinrichtung, soweit erforderlich, ausführen.
Flächen beschaffen, sofern die vom AG zur Verfügung gestellten nicht ausreichen.
Kosten für Vorhalten, Unterhalten und Betreiben der Geräte, Anlagen und Einrichtungen einschl. Mieten, Pacht, Gebühren und dgl. werden nicht mit dieser Pauschale, sondern mit den Einheitspreisen der betreffenden Teilleistungen vergütet.
Soweit nicht für bestimmte Leistungen für das Einrichten der Baustelle gesonderte Positionen im Leistungsverzeichnis enthalten sind, gilt die Pauschale für alle Leistungen sämtlicher Abschnitte des Leistungsverzeichnisses.
Zufahrt zur Baustelle vorhanden.
Die Einholung von Bestandsunterlagen der im Baubereich befindlichen Ver- und Entsorgungsleitungen ist einzurechnen.
Menge: 1,000 psch

**1.1.20 Baustellenräumung (für Gesamtleistung)**
*** Pauschalposition
Für die Räumung der Baustelleneinrichtung, Abfuhr, Frachtkosten, Auf- und Abladekosten auf der Baustelle, auf der Empfangsstation, Räumen und Säubern, sowie Instandsetzen der Bau- und Lagerplätze, Beseitigen sämtlicher Ein- und Aufbauten, Aufnehmen und Abtransport sämtlicher Verunreinigungen, des Bauschuttes, einschl. der Deponiegebühren, Wiederherstellen der evtl. beschädigten Zufahrtswege, auch über den eigentlichen Baustellenbereich hinaus, entsprechend dem vor Baubeginn protokollierten Zustand, Wiederherstellen der Seitenräume, sowie sämtlicher benutzter Flächen, Lieferung der Materialien und Herstellung, entsprechend dem jeweiligen Verwendungszwecke. Mit der Schlussrechnung sind Bescheinigungen der jeweiligen Eigentümer beizubringen, dass hinsichtlich der Benutzung der Lager- und Arbeitsplätze keine Ansprüche mehr an den Auftraggeber gestellt werden.
Menge: 1,000 psch

**1.1.30 Verkehrssicherung (Baustellenbereich)**
*** Pauschalposition
Verkehrssicherung Baustellenbereich beantragen / einrichten / umsetzen / unterhalten / abbauen.
Einrichtungen zur Verkehrssicherung und Verkehrsregelung an Arbeitsstellen nach StVO, RSA, ASR A5.2, ZTV-SA und zugehöriger TL aufbauen, ständig unterhalten, betreiben, innerhalb der Baumaßnahme umsetzen, kontrollieren und abbauen. 70 % der Pauschale werden nach betriebsfertigem Aufbau, der Rest nach Abbau der Verkehrssicherungseinrichtung berechnet.
Verkehrssicherung zur Kennzeichnung, Absperrung und Beschilderung der Arbeitsstelle, Regelung und Sicherung des öffentlichen Verkehrs und des Anliegerverkehrs im gesamten Baubereich ausführen. Verkehrssicherung erfolgt entsprechend dem vom AN zu erstellenden und von der zuständigen Straßenverkehrsbehörde zu genehmigenden Verkehrszeichenplänen unter Berücksichtigung der Bauabschnitte lt. Baubeschreibung. Hierzu zählen die Arbeitsstellen längerer Dauer mit Vollsperrungen. Arbeitsstellen längerer Dauer mit Teilsperrungen wie zur Sicherung größerer Absperrungslängen bei halbseitigen Fahrbahnsperrungen, als auch Arbeitsstellen mit kürzerer Sicherungsdauer wie beim Arbeiten im Seitenraum der Fahrbahn.
Die Zufahrtsmöglichkeiten zu den Anliegergrundstücken sind aufrechtzuerhalten. Anlieger sind darüber zu informieren, wenn eine Benutzung der Hauseinfahrt kurzzeitig nicht möglich ist. Lieferung, Aufstellen und Abbauen von Verkehrszeichen. Vorhandene Verkehrsschilder sind gemäß Verkehrszeichenplan teilweise oder ganz außer Kraft und wieder in Kraft zu setzen.
Die Verkehrssicherung gilt für alle Leistungen sämtlicher Abschnitte des Leistungsverzeichnisses.
Menge: 1,000 psch

**1.1.40 Bauvorbereitende Untersuchung Ausbauasphalt**
Bauvorbereitende Untersuchung des Ausbauasphalts der Baustraße zur Deklaration und Verwertung.
- 4 Proben (Bohrkerne) aus den vorhandenen Straßen im Plangebiet entnehmen, in Probebehälter verpacken und an ein unabhängiges Prüfinstitut verschicken
- Bestimmung des Summenparameters PAK16 (gem.EPA) gem. DIN 38407-F18, des Phenolindexes gem. DIN 38409-H16-2 an Ausbauasphalt nach RuVA-StB 01 (aktuelle Fassung).
- Bestimmung Asbest - Material, Einzelprobe VDI 3866 Blatt 5,
erweiterte Probenaufbereitung, Schätzung gem. VDI, NG 0,1%, pauschal je Probe
Menge: 1,000 Stck

**1.1.50 Bestands- und Abrechunungspläne**
*** Pauschalposition
Bestands- und Abrechnungspläne mittels Aufmaß mit elektronischem Tachymeter im Bezugssystem ETRS 89/UTM erstellen. Aufmaß der verschiedenen Oberflächen und Einbauten wie folgt:
-- Darstellung der unterschiedlichen Befestigungen (nach Material, Farben, etc.).
-- Darstellung der unterschiedlichen Randbefestigungen (z.Bsp. Borde, Rinnen, Bänderungen, etc.).
-- Darstellung von Einbauten (z.Bsp. Schachtdeckel, Abläufe, Schieberkappen, Poller, Schilder, Leuchten und sonstige Ausstattungsgegenstände).
Die Darstellung der unterschiedlichen Flächen und Längen hat mittels Schraffur oder Farbe zu erfolgen. Die einzelnen Flächen, Längen und Einbauten sind jeweils mit Positionsnummer sowie Flächen- bzw. Längenangabe zu versehen.
Messungen nach Höhe sind in DHHN-Höhen, Höhen über NHN (Normalhöhennull), anzugeben.
In die Lagepläne ist das Liegenschaftskataster digital einzubinden. Das Liegenschaftskataster im DXF- bzw. DWG-Format wird dem AN nach Absprache mit dem AG zur Verfügung gestellt.
Die Bestands- und Abrechnungspläne sind 3-fach in Papierform sowie in digitaler Form im DWG-bzw. DXF-Format und im PDF-Format zu übergeben
Menge: 1,000 psch

**1.1.60 Grenzsteine / Grenzpunkte sichern**
Vorh. Grenzsteine bzw. Grenzpunkte vor Baubeginn aufsuchen, protokollieren und während der gesamten Bauzeit gegen Verschieben, Entfernen und Zerstören sichern. Einschl. aller Nebenarbeiten.
Menge: 80,000 Stck

**1.1.70 Suchgräben herstellen**
Suchgräben in den örtlichen Bodenklassen für die genaue lagemäßige und höhenmäßige Bestimmung der vorhandenen Ver- und Entsorgungsleitungen an den Zwangs- bzw. Kreuzungspunkten in erforderlicher Tiefe (bis zu ca. 1, 50 m) auf Anweisung der örtlichen Bauüberwachung in Handschachtung herstellen, wieder verfüllen und verdichten. Die Vorschriften der Versorgungsunternehmen sind zu beachten.
Menge: 40,000 m

#### Abschnitt 1.2 Rückbauleistungen

**1.2.10 Schilder aufnehmen / zwischenlagern**
Vorhandene Verkehrsschilder, Schilder der Versorgungsträger und sonstige Hinweisschilder bis 1,1 m2, einschließlich Rohrpfosten und Fundamentierung aufnehmen und im Bauumfeld zwischenlagern.  Pfostenlöcher entsprechend der sie umgebenden Fläche wieder schließen. Nicht wiederverwendbares Abbruchmaterial entsorgen. Einschl. aller Nebenarbeiten.
Menge: 5,000 Stck

**1.2.20 Vorhandene Schilder wieder aufstellen**
Vorhandene Verkehrsschilder, Schilder der Versorgungsträger und sonstige Hinweisschilder bis 1,1 m2, einschließlich Rohrpfosten vom Zwischenlager aufnehmen und wieder aufstellen, einschließlich zu lieferndem Fundament Typ B mit Holzkeile, Fundament in mehreren Homogenbereichen aus organischen Böden (OH) und unterliegenden Sandböden nach DIN 18300 einbringen.
Aushub der Verwertung nach Wahl des AN zuführen.
Menge: 5,000 Stck

**1.2.30 Leitpfosten aufnehmen / zwischenlagern**
Menge: 3,000 Stck

**1.2.40 Leitpfosten aufnehmen / verwerten**
Leitpfosten abbauen.
Abbauteil = Eingrableitpfosten.
Erforderliche Erdarbeiten ausführen. Vorhandene Pfostenlöcher entsprechend der sie umgebenden Fläche schließen.
Abbauteile nach Wahl des AN verwerten.
Menge: 2,000 Stck

**1.2.50 Beetflächen abräumen**
Beetflächen im Baufeldbereich von Bewuchs und Sträuchern räumen.
Beetpflanzen und -sträucher abräumen und das anfallende Pflanzenmaterial zur freien Verwendung des AN abfahren und entsorgen. Einschl. der anfallenden Deponiegebühren.
Menge: 15,000 m2

**1.2.60 Bauschuttentsorgung**
Im Baufeld vorhandene Bauabfälle aus Bauschutt, Mauerwerksreste, Straßen- und Betonaufbruch etc. laden und zur freien Verwendung des AN abfahren und entsorgen. Die Abrechnung erfolgt über amtliche Wiegekarten. Die Kosten für die Wiegegebühren sind einzurechnen und werden nicht gesondert vergütet. Die Abfuhrmengen sind der Bauüberwachung vor der Entsorgung anzuzeigen. Abbruchmaterialien aus gesondert vergütetem Rückbau, wie Flächenaufbruch (Pflaster-, Beton- oder bituminöser Bauweise) sowie durch den Baubetrieb produzierten Bauschutt etc. zählen nicht als im Baufeld vorhandene Abfälle.
Menge: 20,000 t

**1.2.70 Tiefbordsteine (Zufahrten) aufnehmen / zwischenlagern**
Tief- bzw. Rasenbordsteine in den Anschlussbereichen bzw. der Grundstückszufahrten entsprechend Baufortschritt aufnehmen und zwischenlagern.
Tief- bzw. Rasenbordstein aus Beton, Höhe bis 25 cm.
Fundament aus Beton, über 10 bis 20 cm dick, und Rückenstütze aus Beton aufbrechen.
Wiederverwendbare Bordsteine säubern und im Bedreich der Zufahrt aufgestapelt lagern..
Nicht wiederverwendbare Bordsteine und übriges Aufbruchgut nach Wahl des AN verwerten.
Menge: 340,000 m

**1.2.80 Pflasterbeläge (Betonsteine, Zufahrten) aufnehmen / zwischenlagern**
Pflasterdecke in den Anschlussbereichen bzw. der Grundstückszufahrten abschnittsweise entsprechend Baufortschritt aufnehmen und aufgestapelt zwischenlagern.
Pflasterdecke mit Pflastersteinen aus Beton (Verbund- bzw. Rechteckpflaster) verschiedener Abmessungen
Pflasterstein bis 8 cm dick.
Mit Fugenfüllung aus ungebundenem Fugenmaterial.
Bettung aus ungebundenem Bettungsmaterial.
Pflastersteine säubern.
Steine im Bereich der Zufahrten aufgestapelt zwischenlagern.
Nicht wieder verwendbare Steine und übriges Aufbruchgut nach Wahl des AN verwerten.
Aufnehmen der Tragschicht wird (sofern erforderlich) gesondert vergütet.
Menge: 860,000 m2

**1.2.90 Pflasterbeläge (Klinker, Zufahrten) aufnehmen / zwischenlagern**
Pflasterdecke in den Anschlussbereichen bzw. der Grundstückszufahrten abschnittsweise entsprechend Baufortschritt aufnehmen und aufgestapelt zwischenlagern.
Pflasterdecke mit Pflasterklinker/-ziegel verschiedener Abmessungen aufnehmen.
Pflasterstein bis 6 cm dick.
Verlegeart = Flachverlegung, verschiedene Verbände.
Mit Fugenfüllung aus ungebundenem Fugenmaterial.
Bettung aus ungebundenem Bettungsmaterial.
Pflastersteine säubern.
Steine im Bereich der Zufahrten aufgestapelt zwischenlagern.
Nicht wieder verwendbare Steine und übriges Aufbruchgut nach Wahl des AN verwerten.
Aufnehmen der Tragschicht wird (sofern erforderlich) gesondert vergütet.
Menge: 30,000 m2

**1.2.100 Rasengittersteine (Zufahrten) aufnehmen / zwischenlagern**
Rasengittersteine in den Anschlussbereichen bzw. der Grundstückszufahrten abschnittsweise entsprechend Baufortschritt aufnehmen und aufgestapelt zwischenlagern.
Pflasterdecke mit Rasengittersteinen aus Beton verschiedener Abmessungen
Rasengitterstein bis 8 cm dick.
Mit Fugenfüllung aus ungebundenem Fugenmaterial bzw. Mutterboden.
Bettung aus ungebundenem Bettungsmaterial.
Rasengittersteine säubern.
Steine im Bereich der Zufahrten aufgestapelt zwischenlagern.
Nicht wieder verwendbare Steine und übriges Aufbruchgut nach Wahl des AN verwerten.
Aufnehmen der Tragschicht wird (sofern erforderlich) gesondert vergütet.
Menge: 20,000 m2

**1.2.110 Granitsteinbänderungen (Zufahrten) aufnehmen / zwischenlagern**
Granitsteinbänderungen in den Anschlussbereichen bzw. der Grundstückszufahrten abschnittsweise entsprechend Baufortschritt aufnehmen und aufgestapelt zwischenlagern.
Granitsteine verschiedener Abmessungen, 1-reihig.
Mit Fugenfüllung aus ungebundenem Fugenmaterial bzw. Mutterboden.
Bettung aus ungebundenem Bettungsmaterial.
Granitsteine säubern.
Steine im Bereich der Zufahrten aufgestapelt zwischenlagern.
Nicht wieder verwendbare Steine und übriges Aufbruchgut nach Wahl des AN verwerten.
Aufnehmen der Tragschicht wird (sofern erforderlich) gesondert vergütet.
Menge: 10,000 m

**1.2.120 Linienentwässerung (Zufahrten) aufnehmen / einbauen**
Linienentwässerung in den Anliegerzufahrten zur Höhenanpassung in Einzellängen von ca. 5 bis10m aufnehmen und wieder fachgerecht einbauen.
Linienentwässerung bestehend aus Kastenrinne NW 100mm mit Abdeckrost, Baulänge der  Rinnenelemente = 50 bzw. 100cm, aufnehmen und fachgerecht auf Unterbeton C 20/25 wieder neu einbauen, einschl. Anschluss an die vorhandende Entwässerungsleitung und aller Nebenarbeiten.
Menge: 70,000 m

**1.2.130 Unterbau ohne Bindemittel (Anschlussbereiche) aufnehmen / einbauen**
Unterbau in den Anschlussbereichen bzw. der Grundstückszufahrten bei Bedarf aufnehmen / zwischenlagern und wieder einbauen.
Schicht ohne Bindemittel aufnehmen.
Schicht aus Baustoffgemisch für Frostschutzschichten bzw- Schottertragschichten.
Dicke über 10 bis 15 cm.
Fläche = Anschlussbereiche, Zufahrten.
Baustoffgemisch aus natürlichen Gesteinskörnungen, RC-Baustoffen bzw. industriell hergestellten Gesteinskörnungen.
Baustoff aufnehmen und zur Wiederverwendung zwischenlagern.
Baustoff wieder aufnehmen und als Unterbau höhen- und profilgerecht wieder einbauen.
Abgängiges Material ist nach Wahl des AN zu verwerten.
Menge: 150,000 m2

**1.2.140 Einfassungsplatte Straßenabläufe aufnehmen / transportieren / abladen**
Vorhandene Einfassungen der Straßenabläufe aus Beton-Fertigteilplatten.
Vorhandene Beton-Fertigteilplatten (1,30 x 1,10 x 0,15 m) mit Aussparung für die Straßenabläufe einschl. Unterbau (Schotter) im Seitenraum der Straße komplett aufnehmen. Unterbau (25 cm Schotter) zur freien Verwendung des AN übernehmen. Betonfertigteilplatten säubern, laden und in Abstimmung mit dem AG zum Bauhof der Gemeinde transportieren, abladen und auf einer Palette aufgestapelt lagern. Transportweg bis 1 km.
Menge: 19,000 Stck

**1.2.150 Einfassungsplatte Straßenabläufe aufnehmen / einbauen**
Vorhandene Einfassungen der Straßenabläufe aus Beton-Fertigteilplatten.
Vorhandene Beton-Fertigteilplatten (1,30 x 1,10 x 0,15 m) mit Aussparung für die Straßenabläufe einschl. Unterbau (25 cm Schotter) im Seitenraum der Straße komplett aufnehmen, zwischenlagern und auf einer Schottertragschicht 0/32 mm, d = 25 cm, wieder als Einfassung geplanter Abläufe verlegen, einschl. Lieferung sämtlicher Materialien, der erf. Erdarbeiten zur Herstellung des Planums, der Verdichtungsarbeiten, sowie Vorhalten der Geräte und aller Nebenarbeiten.
Menge: 2,000 Stck

**1.2.160 Straßenablauf ausbauen / verwerten**
Straßenablauf einschließlich Aufsatz ausbauen.
Anschlussleitungen, die bestehen bleiben, soweit erforderlich abdichten. Das Ausbauen von Rohrleitungen wird gesondert vergütet.
Straßenablauf aus Betonfertigteilen, vollständig ausbauen.
Ausbautiefe ab OK Aufsatz bis 1,25 m.
Straßenablauf liegt in befestigter Fläche. Aufbruch und Erdarbeiten ausführen.
Sämtliche Ausbaustoffe verwerten nach Wahl des AN.
Menge: 6,000 Stck

**1.2.170 Straßenablauf aufnehmen / zwischenlagern**
Straßenablauf einschließlich Aufsatz ausbauen / zwischenlagern.
Anschlussleitungen, die bestehen bleiben, soweit erforderlich abdichten. Das Ausbauen von Rohrleitungen wird gesondert vergütet.
Straßenablauf aus Betonfertigteilen vollständig ausbauen.
Ausbautiefe ab OK Aufsatz bis 1,25 m.
Straßenablauf liegt in befestigter Fläche. Aufbruch und Erdarbeiten ausführen.
Ausbauteile säubern und für die Wiederverwendung zwischenlagern. Restliches Aufbruchgut und nicht wiederverwertbare Ausbauteile der Verwertung nach Wahl des AN zuführen.
Menge: 15,000 Stck

**1.2.180 Unterteile Straßenablauf ersetzen**
Beschädigte Unterteile (Bodenteil, Schaft und Auflagering ) der vorh. Straßenabläufe durch neue ersetzen, als Zulage zur v.g. Position. Das beschädigte Material nach Wahl des AN entsorgen.
Menge: 8,000 Stck

**1.2.190 Leitungsausbau DN/OD 160 (Anschlussleitungen Abläufe)**
Vorh. Entwässerungsleitungen aus Kunststoff, DN/OD 160, im Straßenbereich in den örtlichen Bodenklassen mittels Bagger und anteiliger Handschachtung ausbauen und zur freien Verwendung des AN abfahren. Verbleibende freie Rohrenden sind wasserdicht zu verschließen. Der Rückbau beinhaltet die Rohrgrabenherstellung bis zu einer Tiefe von 1,75 m, die erforderlichen Trennschnitte, Entsorgung des Rohrmaterials, die Zulieferung des fehlenden Füllbodenmaterials im Zuge der Rohrgabenverfüllung- und Verdichtung. . Einschl. aller anfallenden Nebenarbeiten.
Menge: 50,000 m

**1.2.200 Zusätzliche BE / BR für Aufnahmeabschnitte Asphalt**
Zusätzliches Einrichten und Räumen der Baustelle mit den erforderlichen Geräten, Maschinen, Kleingeräten, Werkzeugen, und sonstigem Zubehör für zeitlich versetzt durchzuführende Aufnahme der Asphalttragschicht entsprechend der Abschnittsbildung.
Eine Vergütung erfolgt nur, sofern die erforderlichen Geräte für die Asphaltaufnahme nachweislich ab- und wieder antransportiert werden. Der Nachweis ist zu führen.
Menge: 3,000 Stck

**1.2.210 Asphaltbefestigung trennen**
Asphaltbefestigung geradlinig, abschnittsweise entsprechend Baufortschritt in den Anschlussbereichen, zur Abschnittsbildung,  in den Aufnahmebereichen der zuk. Pflasterbereiche sowie längs zum FBR für die Bord- bzw. Rinnenarbeiten trennen.
Asphaltbefestigung längs und quer zur Fahrbahnachse trennen.
Trennen durch Schneiden.
Dicke der Asphaltbefestigung über 8 bis 12 cm.
Menge: 500,000 m

**1.2.220 Asphaltbefestigung aufnehmen / verwerten**
Asphalttragschicht der Baustraße entsprechend Baufortschritt in den Anschlussbereichen und den zuk. Pflasterbereichen aufnehmen und verwerten..
Asphaltbefestigung aufbrechen und aufnehmen.
Fläche = Fahrbahn.
Dicke der Asphaltbefestigung über 6 cm bis 12 cm.
Aufbruchgut nach Wahl des AN verwerten.
Der Asphalt ist der Verwertungsklasse A (Abfallschlüssel 17 03 02) zuzuordnen, so dass das Material ohne weitere Deklarationen in die Verwertung gehen kann.
Menge: 1050,000 m2

**1.2.230 Erschwernis infolge von Einbauten (beim Aufnehmen)**
Erschwernis infolge Einbauten und Schächten.
Abgerechnet wird je Stück Einbauteil.
Erschwernis beim Aufnehmen.
Asphaltbefestigung.
Einbauten: Hydranten, Schieberkappen, Schächte.
Menge: 17,000 Stck

#### Abschnitt 1.3 Erdarbeiten

**1.3.10 Vegetationsfläche abtragen / abfahren**
Bankette bzw. Seitenräume, bestehend aus einer zum Teil mit Schotter durchsetzten Vegetationsdecke, in einer Breite von ca. 1,5 - 2,0 m und einer Stärke von ca. 10 - 15 cm abtragen, laden, abfahren und entsprechend der BBodSchV nach Wahl des AN verwerten (Bodenmaterialklasse: BM-0*).
Die Leistungen zum Abschälen der Bankette am Fahrbahnrand, sowie die Durchführung von mehreren, ggf. auch bauabschnittsbedingten Arbeitsschritten sind in diese Position einzurechnen und werden nicht gesondert vergütet.
Menge: 2100,000 m2

**1.3.20 Leitungssicherung Bodenaustausch**
Leitungssicherung einschl. erforderlicher Handschachtung längs der Leitungstrasse im Zuge des Bodenaustausches bei Unterschreitung des Abstandes von 0,50 m des maschinell durchzuführenden Bodenaushubes zu den Ver- und Entsorgungsleitungen (Gas, Wasser, Abwasser, Strom, Telefon usw.). Die Handschachtung beinhaltet sämtliche Erschwernisse beim Freilegen der Versorgungsleitungen und deren Einbauten (Schieber etc.) in der Auskofferungstrasse, Bodenaustausch (Ab- und Auftrag) im unmittelbarem Leitungsbereich und beim Verdichten der wieder einzubauenden Bodenmassen, einschließlich evtl. Arbeiten zum Abstützen und Sichern der Versorgungsleitungen im Auskofferungsbereich und der Verlegung eines neuen Trassenwarnbandes beim Wiedereinbau im Zuge der Verfüllung. Die gebündelte Lage mehrere Versorgungsleitungen in einem Abstand bis 1,00 m zählt als eine Leitung. Die Arbeiten sind mit den zuständigen Leitungseigentümern vor Ausführung abzustimmen.
Menge: 600,000 m

**1.3.30 Boden abtragen / übernehmen**
Oberboden, nichttragfähigen Boden bzw. Sandboden der Straßentrassen, Seitenräume und sonstigen Flächen im Baubereich (teilweise mit Schotter durchsetzt) zur Herstellung der geplanten Flächenbefestigungen, Entwässerungsrinnen und Straßeneinfassungen in erforderlicher Stärke entsprechend dem Baufortschritt lösen, laden, abfahren und entsprechend der BBodSchV nach Wahl des AN verwerten (Bodenmaterialklasse: BM-0*).
Abgerechnet wird nach Abtragsprofilen bzw. LKW-Aufmaß (abzgl. 20% Auflockerung) in Abstimmung mit der örtlichen Bauüberwachung.
Menge: 750,000 m3

**1.3.40 Tragfähigen Boden liefern / einbauen**
Tragfähigen, frostunempfindlichen und wasserdurchlässigen Füllboden (Sandboden) entsprechend den technischen Lieferbedingungen in Kleinmengen entsprechend dem Baufortschritt liefern, lagenweise als Ausgleichsmaterial einbauen und entsprechend ZTVE-StB verdichten.
Boden nach DIN 18196 = SE, GE (Primärbaustoff).
Umweltrelevante Anforderungen in Anlehnung an EVB = BM-0
Die Zwischentransporte sind einzurechnen. Abgerechnet wird nach Auftragsprofilen bzw. LKW-Aufmaß abzgl. 20 % Auflockerung in Abstimmung mit der örtlichen Bauüberwachung.
Menge: 300,000 m3

#### Abschnitt 1.4 Straßenbeleuchtung

**1.4.10 Kabelgraben herstellen (Beleuchtung)**
Kabelgraben wie folgt herstellen:
-- Ausheben des Bodens auf Sohlentiefe von 1,00 m und die  Sohle von Steinen und spitzen Gegenständen säubern.
-- steinfreien Sand liefern und in einer Schicht von mind. 0,20 m Stärke einbauen und verdichten.
-- nach Verlegung der entsprechenden Kabel steinfreien Sand liefern und in einer Schicht von mind. 0,20 m Stärke einbauen und verdichten.
-- weiterer lagenweiser Einbau des Aushubbodens in Schichtdicken von 0,30 m, einschl. Verdichtung.
-- Lieferung und Verlegung von Warnbändern (lt. VDE 0100) im Rohrgraben.
Einbau und Verdichten des restlichen Bodens.
Menge: 15,000 m

**1.4.20 Kabelgraben in Handschachtung (Beleuchtung)**
Kabelgraben in Handschachtung (Beleuchtung)
Kabelgraben wie vor, jedoch in in Handschachtung herstellen, einschl. aller erforderlichen Nebenleistungen. Die Abrechnung erfolgt nach örtlichem Aufmaß.
Menge: 15,000 m

**1.4.30 Kabel liefern und verlegen (Beleuchtung)**
Erdkabel, CU-Kabel NYY-J 5 x 10 mm², liefern, im Kabelgraben verlegen oder in Leerrohre einziehen, und im vorgegebenen Abstand Schlaufen (1,5m über OKG) für den Anschluss nachträglich aufzustellender Lampenmaste rauslegen, einschl. aller Nebenarbeiten.
Menge: 40,000 m

**1.4.40 Erdkabelmuffengarnitur liefern/einbauen (Beleuchtung)**
Erdkabelmuffengarnitur als T- bzw. Verlängerungsmuffe inkl. allem erforderlichen Zubehör zur Verlängerung des vorhandenen Erdkabels liefern und einschl. aller Anschlussarbeiten wie z.Bsp. Abisolieren der beiden Kabel, setzen der Übergangsklemmen, Vergießen der Muffe nach Herstellung der Verbindung zwischen beiden Kabeln und aller sonstigen Nebenarbeiten einbauen.
Menge: 3,000 Stck

**1.4.50 Vorh. Straßenleuchte aufnehmen / zwischenlagern**
Vorhandene Straßenleuchten mit einer Lichtpunkthöhe bis 6,0 m vom Stromkreis abklemmen, einschl. Fundamentierung aufnehmen und im Baubereich zwischenlagern. Einschl. der erf. Elektroarbeiten und Nebenarbeiten. Das Abklemmen der Lampe vom Stromkreis hat durch einen dafür zugelassenen Elektriker zu erfolgen. Einschl. aller Nebenarbeiten.
Menge: 3,000 Stck

**1.4.60 Vorh. Straßenleuchte aufstellen / anschließen**
Vorhandene Straßenleuchten mit einer Lichtpunkthöhe bis 6,0 m vom Zwischenlager aufnehmen und wieder standfest aufstellen, einschl. der Erd- und Fundamentierungsarbeiten sowie der erf. Elektroarbeiten. Das Anklemmen der Lampe an den Stromkreis hat durch einen dafür zugelassenen Elektriker zu erfolgen.
Menge: 3,000 Stck

#### Abschnitt 1.5 RW-Anschlussleitungen

**1.5.10 Vorhandene Anschlussleitungen aufsuchen / freilegen**
Vorhandene RW- Anschlussleitungen für den Anschluss der neuen Kanalleitungen bzw. Straßenabläufe in einer Tiefe bis 1,50 m Tiefe anhand eines Bestandsplanes aufsuchen und freilegen.
Menge: 21,000 Stck

**1.5.20 Leitungskreuzungen**
Leitungskreuzungen der Haupt- bzw. Anschlussleitungen mit Leitungen und Kabeln der Versorgungsunternehmer (Strom- und Fernmeldekabel, Wasser- und Gasleitungen etc.) herstellen. Vergütet wird die einfache Kreuzung des Rohrgrabens mit den Versorgungsleitungen, zusätzlich zur Rohrgrabenherstellung. Die Kreuzungszulage beinhaltet alle leitungsbedingten Erschwernisse im Rohrgraben beim Rückbau, bzw. der Neuverlegung von Rohrleitungen und Bodenaustauscharbeiten, einschließlich evtl. Leistungen zum Abstützen und Sichern, bzw. dem Hochziehen einzelner Versorgungsleitungen. Eine evtl. Leitungsumlegung hat in Abstimmung mit den Versorgungsunternehmen zu erfolgen. Kabelbündel mehrerer Versorgungsleitungen in einem horizontalen und vertikalen Abstand bis zu 1 m zählt unabhängig von Anzahl, Art und Durchmesser der Leitungen als ein Kreuzungspunkt.
Menge: 10,000 Stck

**1.5.30 Rohrgraben RW-Anschlussleitungen bis DN/OD 160, t= bis 1,75 m**
Rohrgraben Anschlussleitungen für die Straßenentwässerung.
Rohrgraben in einer Tiefe bis 1,75 m (gemittelte Verlegetiefe vom Anschlusspunkt an der Hauptleitung bis Einbindetiefe am Endpunkt der Leitung) zur Aufnahme einer Gefällerohrleitung DN/OD 160 in den örtlichen Homogenbereichen (organische Böden (OH) und unterliegende grob- und gemischtkörnige Sandböden) ausheben, die Baugrube fachgerecht entsprechend den Mindestgrabenbreiten nach DIN EN 1610 sowie DIN 18300, DIN 4124 und den Unfallverhütungsvorschriften abböschen bzw. verbauen, den Aushubboden getrennt nach Bodenart (Mubo, Füllboden) seitlich lagern, die Grabensohle ausgleichen, Rohrbett nach DIN EN 1610 herstellen und nach Verlegung der Rohrleitungen den Boden wieder lagenweise einbauen und verdichten. Zum Verfüllen nicht verwendeter Aushubboden (BM-0 und BM-0*) nach Wahl des AN verwerten.
Einschl. aller anfallenden Nebenarbeiten.
Menge: 100,000 m

**1.5.40 RW-Kanalrohr (Anschlussleitungen) DN/OD 160 (PP, SN 12)**
Anschlussleitungen für die Straßenentwässerung.
Kanalrohr DN/OD 160 aus Polypropylen (PP-HM) nach DIN EN 1852, Nennringsteifigkeit mind. SN 12 (geprüft nach DIN EN ISO 9969), als Vollwandrohr mit glatten Rohrinnen- und Außenflächen, mit angeformter bzw. aufgesteckter Steckmuffe und eingelegtem Dichtungsring (nachgewiesene Dichtheit bis mind. 2,5 bar), Farbe: blau, in handelsüblichen Längen liefern und gefällerichtig entsprechend DIN EN 1610 sowie den Herstellerangaben verlegen. Einschl. aller Nebenarbeiten.
Die entsprechend dem gewählten Rohrsystem im Zuge der Verlegung evtl. zusätzlich erforderlichen Einzel-, Doppel- bzw. Überschiebmuffen sind einzukalkulieren.
Das Datenblatt für das gewählte Rohr ist vor Bestellung dem AG bzw. der ÖBÜ vorzulegen.
Menge: 100,000 m

**1.5.50 RW-Bögen, DN/OD 160**
Bögen, DN/OD 160, 15°/30°/45°, passend zum v.g. Kanalrohr, für die RW- Anschlussleitungen liefern und einbauen, als Zulage zur Rohrverlegung.
Menge: 120,000 Stck

**1.5.60 RW-Abzweige DN/OD 160/160**
Abzweiger, DN/OD 160/160, 45°, passend zum v.g. Kanalrohr, für die RW-Anschlussleitungen liefern und einbauen, als Zulage zur Rohrverlegung.
Menge: 5,000 Stck

**1.5.70 Abzweige DN/OD 160 an BGM-Rohr DN 300/600 herstellen (Kernbohrung)**
Anschluss für die Anbindung der Anschlussleitungen DN/OD 160 für die Straßenentwässerung an die vorh. Betonrohre DN 300 bis DN 600 mittels Kernbohrung und Einbau eines Anschlussformteils DN/OD 160 (mit Allgemeiner bauaufsichtlicher Zulassung) wasserdicht und kraftschlüssig herstellen. Anschlussformteil zum gelenkigen Anschluss der weiterführenden Anschlussleitung.
Einschl. aller erforderlichen Anschlussmaterialien sowie evtl. Übergangsformteil für einen fachgerechten, wasserdichten Anschluss der Straßen- und Grundstücksentwässerungsleitung sowie der Erd- und evtl. Wasserhaltungsarbeiten.
Menge: 10,000 Stck

**1.5.80 Abzweiger DN/OD 160/160 in vorh. Kunststoffleitung einbauen**
Kunststoff-Abzweiger in vorh. RW-Anschlusleitung einbauen (t = bis ca. 1,50m).
Abzweiger DN/OD 160/160 als neuen Abzweiger mittels Überschiebmuffen in die vorhandene RW-Leitung aus Kunststoff (PVC bzw. PP) DN/OD 160 einbauen. Einzurechnen sind die Schneidarbeiten am Rohr, Ausbau und Entsorgung des Rohrmaterials, Lieferung und Einbau des Abzweigers, der Überschiebmuffen und evtl. Übergangsformteil zum weiterführenden Anschluss der gewählten Kunststoffleitung DN/OD 160. Einschl. der Erd- und Verbauarbeiten zur Freilegung der Leitung und der Wiederverfüllung des Rohrgrabens.
Menge: 5,000 Stck

**1.5.90 RW-Muffenstopfen DN/OD 160**
Muffenstopfen (Verschlussteller) DN/OD 160 passend zum v. g. Kanalrohr, für die RW-Anschlussleitungen liefern und einbauen.
Menge: 30,000 Stck

#### Abschnitt 1.6 Ungebundene Tragschichten

**1.6.10 Unterlage profilieren**
Nachverdichtung und Profilierung der vorhandenen Unterlage (Sand bzw. vorh. Schottertragschicht) zum Einbau von Schottertragschichtmaterial.
Vorhandene Unterlage bestehend aus Sand (Fehlflächen der Baustraße und Nebenanlagen) bzw. der Schotterbefestigung der Baustraßen, Gehwege und Grundstückzufahrten regulieren und entsprechend der Längs- und Querneigung der Straßen unter Zulieferung von Fehl- und Ausgleichsmaterial  nachprofilieren und verdichten. Das Ausgleichsmaterial wird gesondert abgerechnet.
Einschl. aller Nebenarbeiten. Abgerechnet wird nach örtlichem Aufmaß.
Menge: 2040,000 m2

**1.6.20 Schottertragschichtmaterial 0/32 mm liefern / einbauen.**
Schottertragschichtmaterial liefern und einbauen.
Baustoffgemisch 0/32, aus natürlichenGesteinskörnungen (Primärrohstoffe), ohne RC-Baustoffe oder industriell hergestellte Gesteinskörnungen (Ersatzbaustoffe). Schlagzertümmerungswert SZ 26 (Los-Angeles-Wert LA 30).
Baustoffgemisch liefern und entsprechend Baufortschritt mit wechselnden Einbaustärken, profilgerecht im Bereich der Straßentrasse, der Nebenanlagen, der Grundstückszufahrten und als Ausgleichsmaterial im Zuge der Nachprofilierung der vorhandenen, ungebundenen Tragschichten und sonstige Kleinflächen einbauen und verdichten.
Verformungsmodul Straße: mind. EV2: 150 MPa, Verhältniswert EV2 / EV1: < 2,2.
Verformungsmodul Nebenanlagen: mind. EV2: 80 MPa,  Verhältniswert EV2 / EV1: < 2,2.
Die Eignung der Gesteinskörnung in Hinsicht an die gestellten Anforderungen gemäß ZTV SoB-StB / TL SoB-StB / TL Gestein-StB, hat der AN vor dem Einbau der Mineralstoffe durch ein Fremdüberwachungszeugnis nachzuweisen.
Die gelieferte Menge ist durch Wiegekarten nachzuweisen.
Menge: 350,000 t

**1.6.30 Plattendruckversuche**
Statische Lastplatten-Druckversuche mit Lastplatte Ø 300 mm gemäß DIN 18134 auf der hergestellten Trag- und Frostschutzschicht bzw. dem Sandplanum zum Nachweis der erforderlichen Verdichtung durchführen und protokollieren. Die Kontrolluntersuchungen sind von einem unabhängigen Prüfinstitut auf Anordnung der Bauüberwachung durchzuführen und dienen nicht als Eigenüberwachungsnachweis des AN. Einschl. Vorhaltung des Kontergewichtes, Führung und Auswertung der Protokolle.
Menge: 5,000 Stck

#### Abschnitt 1.7 Straßenbauarbeiten (Borde, Rinnen, Pflaster)

**1.7.10 Zwischengelagerte Tief- bzw. Rasenbordsteine neu setzen**
Vorhandene Tief- bzw. Rasenbordsteine vom Zwischenlager aufnehmen und in den Anschlussbereichen der Nebenanlagen  bzw. der Grundstückszufahrten an die geplante Höhenlage neu setzen.
Tief- bzw. Rasenbordsteine höhen- und fluchtgerecht sowie in Kurven, mit ca. 5 mm breiten Fugen, in Fundamentbeton C 20/25 (Bettungsstärke = 20 cm, Stärke eingeschalter Rückenstütze = 15 cm, Höhe Rückenstütze bis 5 cm unter OK Tiefbord, Oberkante leicht abgeschrägt) nach DIN 18318, M FP und den Herstellerangaben einbauen.
Die ggf. erforderliche Längenanpassung durch Schnitt mit der Trennscheibe ist mit einzukalkulieren.
Einschl. aller erforderlichen Erd.- und Verdichtungsarbeiten zur Herstellung des Fundamentgrabens. Arbeitsraum nach dem Setzen der Borde verfüllen. Überschüssiger Aushub der Verwertung nach Wahl des AN zuführen.
Menge: 340,000 m

**1.7.20 Rundbordsteine (Beeteinfassung) liefern und einbauen**
Rundbordsteine als Beeteinfassung liefern und einbauen.
Rundbordsteine (R=5cm) aus Beton, 15/22/50 bzw. 100 cm, Farbe grau, Qualität: DTI, nach DIN EN 1340, liefern und auf der Baustelle verteilt abladen. Die Vergütung der Radien- und Übergangssteine erfolgt gesondert zu dieser Position.
Rundbordsteine höhen- und fluchtgerecht sowie in Kurven, mit ca. 5 mm breiten Fugen mit eingelegtem Dichtungsband, in Fundamentbeton C 20/25 (Bettungsstärke = 20 cm, Stärke eingeschalter Rückenstütze = 15 cm, Höhe Rückenstütze bis UK Pflasterbettung bzw. bis 5 cm unter OK Rundbord, Oberkante leicht abgeschrägt), nach DIN 18318, M FP und den Herstellerangaben einbauen.
Die ggf. erforderliche Längenanpassung durch Schnitt mit der Trennscheibe ist mit einzukalkulieren.
Einschl. aller erforderlichen Erd.- und Verdichtungsarbeiten zur Herstellung des Fundamentgrabens. Arbeitsraum nach dem Setzen der Borde verfüllen. Überschüssiger Aushub der Verwertung nach Wahl des AN zuführen.
Menge: 24,000 m

**1.7.30 Rundbord-Radiensteine (Beeteinfassung) liefern und einbauen**
Rundbord-Radiensteine als Beeteinfassung liefern und einbauen.
Rundbord-Radiensteine (r= 0,5 und 1,00 m) passend zu den v.g. Rundbordsteinen, als Innen- und Außenbogen, liefern und einbauen.
Die Vergütung erfolgt nur bei werksgefertigten Formsteinen.
Menge: 38,000 m

**1.7.40 Tiefbordsteine, 8/25 cm, liefern und einbauen**
Tiefbordsteine aus Beton, 8/25/50 bzw. 100 cm, Farbe grau, Qualität: DTI, mit einseitiger Fase, nach DIN EN 1340 liefern und auf der Baustelle verteilt abladen. Tiefbordsteine höhen- und fluchtgerecht sowie in Kurven, mit ca. 5 mm breiten Fugen, in Fundamentbeton C 20/25 (Bettungsstärke = 20 cm, Stärke eingeschalter Rückenstütze = 15 cm, Höhe Rückenstütze bis 5 cm unter OK Tiefbord, Oberkante leicht abgeschrägt) nach DIN 18318, M FP und den Herstellerangaben einbauen.
Die ggf. erforderliche Längenanpassung durch Schnitt mit der Trennscheibe ist mit einzukalkulieren.
Einschl. aller erforderlichen Erd.- und Verdichtungsarbeiten zur Herstellung des Fundamentgrabens. Arbeitsraum nach dem Setzen der Borde verfüllen. Überschüssiger Aushub der Verwertung nach Wahl des AN zuführen.
Menge: 1200,000 m

**1.7.50 Straßenablauf, 300/500, Klasse D, liefern und einbauen**
Straßenablauf, niedrige Bauart, mit Betonteilen nach DIN 4052 (1a-11-10b) mit Boden- und Schaftteil, Betonauflagering, einem verzinktem Schmutzeimer Form D, Aufsatz DIN EN 124/DIN 1229, Aufsatz 300/500, Pultform, Klasse D 400, Rostschlitzweite 25 mm, mit schraubloser verkehrssicherer Arretierung (kraftschlüssige Federarretierung, beidseitig aufklappbar und komplett herausnehmbar), mit einer horizontalen und vertikalen, dämpfenden Einlage, mit Verformung für Bauzeitentwässerung,  Rahmen und Rost aus Gusseisen, mit Eimerauflage auf dauerhaft dämpfender Einlage, liefern und unter Ausführung aller Erd- und Verdichtungsarbeiten nach Angaben des Herstellers einbauen. Auslauf mit werksseitig eingebauter Muffe und evtl. erf. Übergangsstück passend zum angebotenen Rohrleitungssystem. Einschl. Lieferung sämtlicher Materialien, Anschluss an das weiterführende Rohrsystem und aller Nebenarbeiten.
Ein Datenblatt des Herstellers ist vor Bestellung vorzulegen und durch den AG/ÖBÜ freizugeben.
Menge: 15,000 Stck

**1.7.60 Zwischengelagerte Abläufe wieder einbauen**
Vorhandene Straßenabläufe vom Zwischenlager aufnehmen und im Verlauf der neuen Entwässerungsrinnen und unter Ausführung aller Erd-, Fundament- und Verdichtungsarbeiten wieder einbauen, sonst wie vor.
Menge: 15,000 Stck

**1.7.70 Dehnungsfugen Rinne, b = 0,33 m**
Dehnungsfuge in der Entwässerungsrinne, b= 33 cm, entsprechend DIN 18318, vorzugsweise an den Abläufen, im Bereich der Rinnensteine und der bis zu 20 cm starken Betonbettung herstellen. Im Bereich der Rinnensteine ist die Dehnungsfuge mit einer geeigneten Dehnscheibe mit hoher Rückstellfähigkeit (vulkanisierter Neukautschuk NR/SBR) zu schließen. Im Bettungsbereich kann eine Weichfaser- oder Mineralwollmatte eingebaut werden. Ein Datenblatt der gewählten Dehnscheibe ist rechtzeitig vor der Bestellung einzureichen.
Menge: 60,000 Stck

**1.7.80 Entwässerungsrinne, 2-reihig, (Rinnenstein), herstellen**
2-reihige Entwässerungsrinne, b = ca. 33 cm, bestehend aus Betonrinnensteinen 16/24/14 cm, bzw. 16/16/14 cm in Kurvenbereichen, nach DIN EN 1338 und TL Pflaster-StB, Typ DI, mit Vorsatz, ohne Fase, mit Abstandhalter, höhen- und fluchtgerecht nach DIN 18318 und M FP als Bord- bzw. Pendelrinne herstellen. Die vorgenässten Steine sind mit einer Fugenbreite von 5-10 mm, hammerfest auf einem 20 cm dicken Betonfundament aus Beton C 20/25 zu versetzen und die seitlichen Rinnenflanken mit Mörtel als Stützschalung für den Fugenmörtel zu verschließen. Die Fugen sind mit zementgebundenem Fugenmörtel mit einer Druckfestigkeit von ≥ 30,0 MPa auf ganzer Steinhöhe zu verfüllen. Herstellung und Verarbeitung des Fugenmörtels sowie die Reinigung und Nachbehandlung der Rinne hat entsprechend den Vorschriften und Verarbeitungsrichtlinien des Herstellers zu erfolgen.
Einschl. aller erforderlichen Erd.- und Verdichtungsarbeiten zur Herstellung des Fundamentgrabens. Arbeitsraum nach dem Setzen der Borde verfüllen. Überschüssiger Aushub der Verwertung nach Wahl des AN zuführen.
Menge: 610,000 m

**1.7.90 Pflasterbettung herstellen**
Pflasterbettung herstellen.
Bettungsmaterial aus gebrochenem, kornabgestuftem Brechsand-Splitt-Gemisch 0/5 mm (ohne RC-Gemische oder industriell hergestellte Gesteinskörnungen), mit hohem Widerstand gegen Kornzertrümmerung und Abrieb, entspr. den Empfehlungen der M FP und den Vorgaben der TL- und ZTV Pflaster-StB liefern und einbauen. Bettungsmaterial auf der unteren Trag- bzw. Frostschutzschicht in einer Stärke von 4 cm einbauen, vorverdichten, profilgerecht abziehen und zur Aufnahme des Pflasters vorbereiten. Das Bettungsmaterial muss Filterstabil zu der Körnung der obersten Tragschicht sein.
Menge: 2040,000 m2

**1.7.100 Beton-Rechteckpflaster, 8cm, rot-schwarz (Straßen)**
Betonsteinpflaster für die Verkehrsflächen der Straße liefern und verlegen.
Betonsteinpflaster, Rechteckpflaster, gemäß DIN EN 1338 und TL Pflaster-StB, Typ DI, Rastermaß = 21 x 10,5 cm, Dicke = 8 cm, mit Vorsatz, mit Fase, mit Abstandhalter, Farbe: rot-schwarz nuanciert, frei Baustelle liefern, abladen und im Ellenbogenverband (parallel zur Einfassung, inkl. halbe Steine) auf der hergestellten Pflasterbettung, mit einer Fugenbreite von 3-5 mm, entsprechend ZTV Pflaster-StB, M FP und DIN 18318 verlegen, einschlämmen und abrütteln. Die Verlegebreite ist durch das Auslegen einzelner Steinzeilen auf das Rastermaß der Steine abzustimmen. Zur Vermeidung von Farbabweichungen sind die Steine immer wechselweise aus mehreren Paketen zu verlegen. Bei einer maschinellen Verlegung sind entsprechend den Erfordernissen die Einzelsteine der Verlegeeinheit manuell auszutauschen. Die Pflasterfuge ist durch mehrmaliges Einfegen mit einem Brechsand- Splitt-Gemisch 0/5 mm entsprechend dem empfohlenen Sieblinienbereich der M FP und den Vorgaben TL- und ZTV Pflaster-StB vollständig zu füllen und die Fläche fachgerecht abzurütteln. Nach dem Abrütteln ist der Belag erneut mit einem Fugenschlussmaterial aus Edelbrechsand 0/2 einzufegen, wobei die Filterstabilität des Fugenmaterials zur Körnung des Bettungsmaterials gewährleistet werden muss.
Einschl. Lieferung sämtlicher Materialien, Vorhalten der Geräte und aller Nebenarbeiten.
Die Steine und Farbzusammensetzungen sind vor Lieferung zu bemustern und mit dem Auftraggeber abzustimmen.
Menge: 950,000 m2

**1.7.110 Beton-Rechteckpflaster, 8cm, anthrazit (Straßen)**
Betonsteinpflaster für die Verkehrsflächen der Straße liefern und verlegen.
Betonsteinpflaster, Rechteckpflaster, gemäß DIN EN 1338 und TL Pflaster-StB, Typ DI, Rastermaß = 21 x 10,5 cm, Dicke = 8 cm, mit Vorsatz, mit Fase, mit Abstandhalter, Farbe: anthrazit, frei Baustelle liefern, abladen und im Ellenbogenverband (parallel zur Einfassung, inkl. halbe Steine) auf der hergestellten Pflasterbettung, mit einer Fugenbreite von 3-5 mm, entsprechend ZTV Pflaster-StB, M FP und DIN 18318 verlegen, einschlämmen und abrütteln. Die Verlegebreite ist durch das Auslegen einzelner Steinzeilen auf das Rastermaß der Steine abzustimmen. Zur Vermeidung von Farbabweichungen sind die Steine immer wechselweise aus mehreren Paketen zu verlegen. Bei einer maschinellen Verlegung sind entsprechend den Erfordernissen die Einzelsteine der Verlegeeinheit manuell auszutauschen. Die Pflasterfuge ist durch mehrmaliges Einfegen mit einem Brechsand- Splitt-Gemisch 0/5 mm entsprechend dem empfohlenen Sieblinienbereich der M FP und den Vorgaben TL- und ZTV Pflaster-StB vollständig zu füllen und die Fläche fachgerecht abzurütteln. Nach dem Abrütteln ist der Belag erneut mit einem Fugenschlussmaterial aus Edelbrechsand 0/2 einzufegen, wobei die Filterstabilität des Fugenmaterials zur Körnung des Bettungsmaterials gewährleistet werden muss.
Einschl. Lieferung sämtlicher Materialien, Vorhalten der Geräte und aller Nebenarbeiten.
Die Steine und Farbzusammensetzungen sind vor Lieferung zu bemustern und mit dem Auftraggeber abzustimmen.
Menge: 150,000 m2

**1.7.120 Beton-Rechteckpflaster, 8cm, grau, (Nebenanlagen)**
Betonsteinpflaster für Anschlussbereiche an den Bestand und sonstiger Nebenanlagen liefern und verlegen.
Betonsteinpflaster, Rechteckpflaster, gemäß DIN EN 1338 und TL Pflaster-StB, Typ DI, Rastermaß = 21 x 10,5 cm, Dicke = 8 cm, mit Vorsatz, mit Fase, mit Abstandhalter, Farbe: grau, frei Baustelle liefern, abladen und im Ellenbogenverband (parallel zur Einfassung, inkl. halbe Steine) auf der hergestellten Pflasterbettung, mit einer Fugenbreite von 3-5 mm, entsprechend ZTV Pflaster-StB, M FP und DIN 18318 verlegen, einschlämmen und abrütteln. Die Verlegebreite ist durch das Auslegen einzelner Steinzeilen auf das Rastermaß der Steine abzustimmen. Zur Vermeidung von Farbabweichungen sind die Steine immer wechselweise aus mehreren Paketen zu verlegen. Bei einer maschinellen Verlegung sind entsprechend den Erfordernissen die Einzelsteine der Verlegeeinheit manuell auszutauschen. Die Pflasterfuge ist durch mehrmaliges Einfegen mit einem Brechsand- Splitt-Gemisch 0/5 mm entsprechend dem empfohlenen Sieblinienbereich der M FP und den Vorgaben TL- und ZTV Pflaster-StB vollständig zu füllen und die Fläche fachgerecht abzurütteln. Nach dem Abrütteln ist der Belag erneut mit einem Fugenschlussmaterial aus Edelbrechsand 0/2 einzufegen, wobei die Filterstabilität des Fugenmaterials zur Körnung des Bettungsmaterials gewährleistet werden muss.
Einschl. Lieferung sämtlicher Materialien, Vorhalten der Geräte und aller Nebenarbeiten.
Die Steine und Farbzusammensetzungen sind vor Lieferung zu bemustern und mit dem Auftraggeber abzustimmen.
Menge: 30,000 m2

**1.7.130 Zwischengelagertes Pflaster (Beton) neu verlegen**
Vorh. Material der Flächenbefestigungen der angrenzenden Rad- und Gehwege, Grundstückszufahrten und sonstiger Nebenanlagen, bestehend aus Betonsteinpflaster (Verbund- bzw. Rechteckpflaster verschiedener Abmessungen) vom Zwischenlager aufnehmen und unter Anpassung an die neue Höhenlage der Straße neu verlegen, sonst wie v. g. Position.
Menge: 860,000 m2

**1.7.140 Zwischengelagertes Pflaster (Klinker) neu verlegen**
Vorh. Material der Flächenbefestigungen der angrenzenden Rad- und Gehwege, Grundstückszufahrten und sonstiger Nebenanlagen, bestehend aus Klinkerpflaster (verschiedene Abmessungen, flach verlegt) vom Zwischenlager aufnehmen und unter Anpassung an die neue Höhenlage der Straße neu verlegen, sonst wie v. g. Position.
Menge: 30,000 m2

**1.7.150 Zwischengelagerte Rasengittersteine neu verlegen**
Vorh. Material der Flächenbefestigungen der angrenzenden  Grundstückszufahrten, bestehend aus Beton- Rasengittersteinen (verschiedene Abmessungen) vom Zwischenlager aufnehmen und unter Anpassung an die neue Höhenlage der Straße neu verlegen, einschl. Verfüllen der Lochkammern mit Mutterboden, sonst wie v. g. Position.
Menge: 20,000 m2

**1.7.160 Zwischengelagerte Granitsteine neu verlegen**
Vorh. Material der Flächenbefestigungen der angrenzenden  Grundstückszufahrten, bestehend aus Granitsteinen (verschiedene Abmessungen) vom Zwischenlager aufnehmen und unter Anpassung an die neue Höhenlage der Straße einreihig als Granitsteinbänderungen neu verlegen, sonst wie v. g. Position.
Menge: 10,000 m

**1.7.170 Schnittkanten herstellen (Pflaster)**
Zuarbeiten und Schneiden des Pflasters einschl. Passstücke für die Verlegung an Kanten und Einfassungen. Der Anschluss der Pflasterfläche an Radien bzw. schräg verlaufenden Einfassungen ist mit einer parallel zur Einfassung verlaufenden Läuferreihe aus Rand- bzw. Rechtecksteinen zu beginnen. Bei der Anschlussherstellung an einer Rundung, z.B. Kanalschachtdeckel, ist die Rundung mit 1-reihigem Kleinsteinpflaster einzufassen. Weiterführend ist der Verband so zu ändern, dass keine Passsteine eingebaut werden, welche kleiner als der halbe Ausgangsstein sind. Soweit die anstoßenden Steine nicht durch Winkelschleifer passend geschnitten werden können, ist der Anschluss mittels Mittel- oder Kleinpflaster auszuführen.
Menge: 600,000 m

**1.7.180 Vorh. Schachtabdeckung auf Höhe setzen, Pflaster**
Abdeckung der vorh. Kanalschächte im Zuge der Pflasterarbeiten entsprechend Ausbauplan auf vorgesehene Höhe und Querneigung mittels Ausgleichsringe und Fugenmörtel ausrichten. Ausgleichshöhe bis ca. 25 cm durch max. 3 Ausgleichringe aufstocken bzw. absenken, einschl. Lieferung sämtlicher Bau- und Bauhilfsstoffe, sowie aller Nebenleistungen. Bei einem Höhenausgleich der nicht durch den Einbau von Ausgleichsringen erfolgen kann, erfolgt die Vergütung v.g Leistungen über die Positionen "Schächte hochziehen, bzw. absenken".
Menge: 17,000 Stck

**1.7.190 Abgängige Schachtabdeckungen aufnehmen/verwerten**
Abgängige Schachtabdeckungen (Rahmen mit Deckel) aufnehmen und verwerten
Schadhafte Schachtabdeckungen (Beton/Guss Rahmen mit Deckel), Klasse D 400, Rahmenhöhe 16 cm, Durchmesser 610mm, aufnehmen und und nach Wahl des AN verwerten.
Menge: 3,000 Stck

**1.7.200 Schachtabdeckungen als Ersatz liefern**
Schachtabdeckungen als Ersatz für schadhafte Abdeckungen liefern.
Schachtabdeckungen DIN EN 124 / DIN 1229 / DIN 19584, Klasse D 400, Kennmaß DN 600 mm, mit Gütezeichen "Güteschutz Kanalguss" bestehend aus BEGU-Schachtdeckel- und BEGU-Rahmen, mit Lüftungsöffnungen, Deckel mit fest verbundener, eingefasster Polyurethan-Einlage zur vertikalen und horizontalen Geräuschdämmung, mikrobenbeständig, UV- beständig, Frost-Tausalzbeständig, Deckel kompatibel mit allen Schachtabdeckungen nach DIN 19584, frei Verwendungsstelle liefern und entsprechend den Herstellerangaben einbauen.
Das Datenblatt der gewählten Schachtabdeckung ist vor Bestellung dem AG bzw. der ÖBÜ vorzulegen.
Menge: 3,000 Stck

**1.7.210 Schmutzfänger als Ersatz liefern**
Schmutzfänger als Ersatz für schadhafte Schmutzfänger liefern
Verzinkte Schmutzfänger nach DIN 1221 F, ≥ 7,2 kg, Kennmaß 610 mm, mit Kreuzstange, passend für die v.g. Schachtabdeckungen, frei Verwendungsstelle liefern und einsetzen.
Menge: 3,000 Stck

**1.7.220 Schachtring bzw. Konus tauschen**
Aufbau vorh. Kanalschächte im Zuge der Höhenanpassung durch den Austausch eines Schachtringes (bis 1,0m) bzw. Konus absenken bzw. aufstocken. Die neu zu liefernden Schachtringe bzw. Konen (entsprechend DIN EN 1917 Typ 2 und DIN V 4034-1, DN 1000, h= 50 bis 100 cm) sind wasserdicht auf den vorh. Schachtunterbau aufzusetzen. Stemmarbeiten und zusätzlich erf. Maurerarbeiten am v.g. Auflagerbereich sind einzukalkulieren. Einschl. erf. Erd.- Verdichtungs- und Wasserhaltungsarbeiten und Lieferung aller Bau- und Bauhilfsstoffe. Die ausgebauten Schachtringe bzw. Konen sind vom AN zu entsorgen. Zwischen Konus und Abdeckung dürfen max. 3 Ausgleichringe (max. ca. 25 cm) eingebaut werden.
Menge: 2,000 Stck

#### Abschnitt 1.8 Straßenbauarbeiten (Asphalt)

**1.8.10 Zusätzliche BE / BR Asphaltierungsarbeiten**
Zusätzliches Einrichten und Räumen der Baustelle mit den erforderlichen Geräten, Maschinen, Kleingeräten, Werkzeugen, und sonstigem Zubehör für zeitlich versetzt durchzuführende Asphaltierungsarbeiten entsprechend der Abschnittsbildung.
Eine Vergütung erfolgt nur, sofern die erforderlichen Geräte für die Asphaltierungsarbeiten ab- und wieder antransportiert werden. Der Nachweis ist zu führen.
Menge: 3,000 Stck

**1.8.20 Asphalt fräsen (Profilausgleich)**
Vorhandene Asphalttragschicht partiell zum Profilausgleich in Kleinflächen fräsen.
Asphalt fräsen und Fräsgut aufnehmen.
Der Schnittlinienabstand darf maximal 15 mm betragen.
Asphalttragschicht.
Frästiefe über 1,0 bis 2,5 cm.
Fläche = Fahrbahn.
Breite der Fläche über 100 bis 150 cm.
Fräsasphalt nach Wahl des AN verwerten.
Unebenheiten der gefrästen Fläche höchstens 6 mm innerhalb einer 4,00 m langen Messstrecke in Längs- und Querrichtung.
Menge: 250,000 m2

**1.8.30 Asphalt fräsen (Fahrbahnanschlüsse)**
Asphalt fräsen und Fräsgut aufnehmen.
Anschlusskante geradlinig auf Frästiefe herstellen. Der Schnittlinienabstand darf maximal 15 mm betragen.
Asphaltdeckschicht.
Asphaltdeckschicht = Asphaltbeton.
Frästiefe über 2,5 bis 4,5 cm.
Fläche = Anschluss an Bestand quer zur Fahrbahn.
Breite der Fläche über 30 bis 50 cm.
Fräsasphalt nach Wahl des AN verwerten.
Unebenheiten der gefrästen Fläche höchstens 4 mm innerhalb einer 4,00 m langen Messstrecke in Längs- und Querrichtung.
Menge: 10,000 m2

**1.8.40 Bituminöse Nahtausbildung (Anschlussbereiche)**
Bituminöse Anschlussnaht im Bereich der Schnitt- bzw. Fräskanten der bituminösen Straßenflächen herstellen. Nahtfläche mit einem polymermodifizierten Bitumen volldeckend anstreichen oder anspritzen, Menge mind. 50 g/m je cm Schichtdicke, Dicke der Schicht ca. 2,5 bis 4,5 cm. Fertige Anschlussnaht mit Bitumenemulsion in ca. 10 cm Breite anspritzen und mit Brechsand abstreuen, einschl. aller erforderlichen Nebenarbeiten.
Menge: 15,000 m

**1.8.50 Streifen zwischen Einfassung und vorh. ATS verfüllen**
Verfüllen des Streifens zwischen der neuen Entwässerungsrinne / Bordeinfassung und der vorhandenen Asphalttragschicht.
Streifen, 10 bis 30 cm breit, freilegen, säubern und mit 10 cm Beton C 20/25 bis auf Höhe der vorh. ATS verfüllen und verdichten. Einschließlich aller Nebenarbeiten.
Menge: 780,000 m

**1.8.60 Unterlage reinigen (vorh. ATS)**
Unterlage (vorh. Asphalttragschicht) reinigen
Unterlage reinigen.
Anfallendes Kehrgut der Verwertung nach Wahl des AN zuführen.
Unterlage = Asphaltbefestigung.
Selbstaufnehmende Kehrmaschine. Letzter Arbeitsgang mit Hochdruckreinigung mittels Wasch-/Sauganlage.
Menge: 1650,000 m2

**1.8.70 Bitumenemulsion aufsprühen (vorh. ATS)**
Bitumenemulsion zur Herstellung des Schichtenverbundes aufsprühen.
Auf Verkehrsflächen der Belastungsklassen Bk 0,3 bis Bk 1,8.
Unterlage = Asphaltbefestigung, ausgemagert.
Mit Rampenspritzgerät.
Bindemittel = C40B5-S.
Die genaue Dosierung ist in Abhängigkeit von der Art und Beschaffenheit der Unterlage vom AN zu bestimmen.
Vor Einbau Profilierungsmaterial.
Menge: 1650,000 m2

**1.8.80 Bit. Profilierungmaterial liefern u. einbauen (Profilausgleich)**
Bituminöses Profilierungsmaterial, AC 11 DN,  AC 16 TN bzw. AC 22 TN, Bindemittelsorte 70/100, Mischgutzusammensetzung gemäß ZTV-Asphalt-StB und ZTV-BEA-StB, liefern und im Heißeinbau zum Profilausgleich sowie in Kleinflächen (Fehlflächen) einbauen und verdichten.
Abgerechnet wird nach Einbaugewicht. Die eingebaute Menge ist durch Wiegekarten nachzuweisen.
Menge: 250,000 t

**1.8.90 Asphaltarmierung liefern/einbauen (b = 1,0 m)**
Asphaltarmierung in Kleinflächen (2 - 10 m²) im Bereich der Fugen an Schadstellen (Aufbruchstellen) und Rissen in der vorhandenen Asphaltbefestigung einbauen.
Asphaltbewehrung (b = 1 m) mit einseitig befestigten Vliesstoff liefern und fachgerecht entsprechend den Herstellerangaben einbauen.
Asphaltbewehrung mit einer Gitterstruktur aus hochzugfesten Glasfaserfilamenten und einseitig eingearbeiteter Verlegehilfe bestehend aus einem Vliesstoff aus Polypropylen liefern und nach der Verlegeanleitung des Herstellers zwischen den Asphaltschichten einbauen.
Höchstzugkraft längs/quer (EN ISO 10319): mind. 50 kN/m
Zugkraft bei 2% Dehnung (längs/quer): mind. 45 kN/m
Höchstzugkraftdehnung: 3 %
Anspritzen der Unterlage mit Bitumenemulsion. Art und Menge der Bitumenemulsion gemäß Herstellerangaben. Die Einbaurichtlinien des Herstellers sind zu beachten.
Abgerechnet wird nach abgedeckter Fläche ohne Stoßüberlappung.
Ein Datenblatt des Herstellers ist vor Bestellung der Asphaltarmierung vorzulegen und durch den AG freizugeben.
Menge: 100,000 m2

**1.8.100 Bitumenemulsion aufsprühen (Profilausgleich)**
Bitumenemulsion zur Herstellung des Schichtenverbundes aufsprühen.
Auf Verkehrsflächen der Belastungsklassen Bk 0,3 bis Bk 1,8.
Unterlage = Asphaltbefestigung, frisch.
Mit Rampenspritzgerät.
Bindemittel = C40B5-S.
Die genaue Dosierung ist in Abhängigkeit von der Art und Beschaffenheit der Unterlage vom AN zu bestimmen.
Vor Einbau Asphaltdeckschicht
Menge: 1650,000 m2

**1.8.110 Asphaltdeckschicht, AC 8 D N**
Die Asphaltdeckschicht ist ohne Mittelnaht in einer Breite herzustellen.
Asphaltdeckschicht, AC 8 D N, Bindemittelsorte 50/70, gemäß ZTV Asphalt-StB, liefern und im Heißeinbau, höhen- und profilgerecht mit einem maschinellen Fertiger mit einem Einbaugewicht von 80 kg/m2 (ca. 3 cm im verdichtetem Zustand gemessen), einbauen und verdichten. Die Erschwernisse für den Einbau in Einmündungen und infolge von Einbauten (Schächte, Schieber usw.) und Einfassungen (Borde, Rinnen, usw.) sind einzurechnen. Einschl. aller Nebenarbeiten.
Die Abrechnungsbreite ergibt sich aus der mittleren Schichtdicke und einer seitlichen Abböschung von 2:1, bzw. zwischen den Borden bzw. sonstigen Einfassungen.
Abgerechnet wird nach Einbaugewicht.
Die Einbaumenge ist durch Wiegekarten zu belegen.
Menge: 140,000 t

**1.8.120 Abstumpfungsmaßnahme Deckschicht durchführen (LFK 1/3)**
Abstumpfungsmaßnahme entsprechend ZTV-Asphalt-StB zur Erhöhung der Anfangsgriffigkeit durch gleichmäßiges Aufbringen und Einwalzen von bindemittelumhüllten Abstreumaterial durchführen. Nicht gebundenes Material aufnehmen und der Verwertung nach Wahl des AN zuführen.
Abstreumaterial: Lieferkörnung = 1/3, Abstreumenge = 1 kg/m2, Maschinell aufstreuen. Einschl. aller Nebenarbeiten.
Menge: 1650,000 m2

**1.8.130 Bauwerksanschluss (Rinnen, Borde, Einbauten)**
Anschluss als Fuge mit Fugenmasse herstellen.
Randfuge vor Borden, Rinnen, Übergängen, Abläufen, Schächten u.ä. in der Asphaltdeckschicht ausbilden.
Fugenspalttiefe = 30 mm.
Fugenspaltbreite = 10 mm.
Fuge mit heiß verarbeitbarer elastischer Fugenmasse Typ N 2, einschließlich zugehörigem und zuvor aufgetragenem Voranstrichmittel, gemäß ZTV Fug-StB, vergießen.
Menge: 780,000 m

**1.8.140 Schachtabdeckung auf Höhe setzen (Asphalt)**
Abdeckung der gepl. / vorh. Kanalschächte im Zuge der Asphaltierungsarbeiten entsprechend Ausbauplan auf vorgesehene Höhe und Querneigung mittels Ausgleichsringe und Fugenmörtel ausrichten. Ausgleichshöhe bis ca. 25 cm durch max. 3 Ausgleichringe aufstocken bzw. absenken, einschl. Lieferung sämtlicher Bau- und Bauhilfsstoffe, sowie aller Nebenleistungen. Bei einem Höhenausgleich der nicht durch den Einbau von Ausgleichsringen erfolgen kann, erfolgt die Vergütung v.g Leistungen über die Positionen "Schächte hochziehen, bzw. absenken".
Menge: 5,000 Stck

**1.8.150 Mischgutproben entnehmen**
Entnahme von Rückstellproben aus dem bituminösen Mischgut an vom AG anzugebenden Stellen. Einschl. Stellung der Probebehälter (10 Liter Blecheimer mit dichtschließendem Deckel).
Menge: 3,000 Stck

**1.8.160 Mischgutuntersuchung**
Mischgutproben, in 10 l Eimer verpackt, an ein unabhängiges Prüfinstitut verschicken und auf die Einhaltung der Toleranzvorgaben der ZTV Asphalt-StB und den Vorgaben der Eignungsprüfung untersuchen lassen. Hierzu zählt die Zusammensetzung (Bindemittel, Mineralstoffgehalt, etc.), Bindemittel und Mineralstoffeigenschaften, Kornzusammensetzung, Probekörpereigenschaften (Dichteangaben, Hohlraumgehalt etc.) und sonstige Prüfungen wie die elast. Rückstellprobe etc..Der Prüfbericht ist der Bauüberwachung in 3-facher Ausfertigung zu übergeben. Einschl. Frachtkosten, Untersuchungsgebühren und sonstiger Nebenkosten.
Menge: 3,000 Stck

**1.8.170 Bohrkerne entnehmen**
Entnahme von Bohrkernen aus bituminösen Befestigungsschichten an vom AG anzugebenden Stellen, Durchmesser 15 cm. Das Bohrloch ist sofort nach Entnahme des Bohrkernes mit bituminösem Material so zu verfüllen und standfest zu verdichten, dass ein ebenflächiger Anschluss an die umgebende Fahrbahndecke erreicht wird. Einschl. Stellung der Probebehälter (Blecheimer mit dichtschließendem Deckel) für den Versand der Bohrkerne an ein Institut für Baustoffprüfung.
Menge: 4,000 Stck

**1.8.180 Bohrkernuntersuchung**
Bohrkerne, in Eimer verpackt, an ein unabhängiges Prüfinstitut verschicken und auf die Einhaltung der Toleranzvorgaben der ZTV Asphalt-StB und den Vorgaben der Eignungsprüfung untersuchen lassen. Hierzu zählen die Leistungen zum Nachweis des Schichtenverbunds, Verdichtungsgrad und Hohlraumgehalt und den hierfür erforderlichen Untersuchungen zur Rohdichte am Bohrkern und am Marshallprobekörper, zur Schichtentrennung und sonstigen Prüfungen. Der Prüfbericht ist der Bauüberwachung in 3-facher Ausfertigung zu übergeben. Die Vergütung erfolgt pauschal je Kontrollprüfung, auf Grundlage von bis zu 4 übersandten, dreischichtigen Bohrkernen der Entnahmestelle, einschl. Frachtkosten, Untersuchungsgebühren und sonstiger Nebenkosten.
Menge: 1,000 Stck

#### Abschnitt 1.9 Pflanzarbeiten (Beete zur Verkehrsberuhigung)

**1.9.10 Mutterboden liefern**
Geeigneten, gesiebten, steinfreien Mutterboden für die Beete frei Baustelle liefern und am Verwendungsort abladen. Abgerechnet wird nach LKW-Aufmaß abzgl. 10 % Auflockerung.
Menge: 15,000 m3

**1.9.20 Beete andecken**
Beete mit dem v.g. Mutterboden in einer Stärke von ca. 0,50 m andecken, profilgerecht herstellen, leicht verdichten und für die Pflanzungen vorbereiten. Überschüssigen Boden innerhalb der Beete vorher abtragen und übernehmen, Untergrund  lockern, Steine, Wurzeln usw. aussortieren und entsorgen. Eventuelle Zwischentransporte sind einzukalkulieren.
Menge: 30,000 m2

**1.9.30 Strauchrose Rigo "Gärtnerfreude"(r), liefern.**
Strauchrose Rigo "Gärtnerfreude"(r), Str. 2xv, Co A- Qualität, liefern.
Menge: 20,000 Stck

**1.9.40 Strauchrose Rigo "Fortuna"(r) liefern**
Strauchrose Rigo "Fortuna"(r), Str. 2xv, Co A-Qualität, liefern.
Menge: 20,000 Stck

**1.9.50 Strauchrose Rigo "Innocencia"(r) liefern**
Strauchrose Rigo "Innocencia"(r), Str. 2xv Co, A-Qualität, liefern.
Menge: 20,000 Stck

**1.9.60 Potentilla fruticosa "Goldfinger" liefern**
Potentilla fruticosa "Goldfinger", v.Str. Co 4 Tr h, 30-40, liefern.
Menge: 20,000 Stck

**1.9.70 Potentilla fruticosa "Abbotswood" liefern**
Potentilla fruticosa "Abbotswood", Str.2xv Co br 20-30, liefern.
Menge: 20,000 Stck

**1.9.80 Potentilla fruticosa "Goldteppich" liefern**
Potentilla fruticosa "Goldteppich", Str.2xv Co br 20-30, liefern.
Menge: 20,000 Stck

**1.9.90 Kleingehölze, Bodendecker,Staude einpflanzen**
Kleingehölze verschiedener Art gemäß Pflanzplan in vorbereitete Pflanzfläche einpflanzen, einschließlich Aushub der Pflanzlöcher, Pflanzgrube in 1,5-fachem Durchmesser des Wurzelumfangs ausheben, Grubensohle lockern. Art: Kleingehölz, Bodendecker, Strauch, Halbstrauch, Staude, gemäß Pflanzenliste Wuchshöhe: 20 - 40 cm.
Menge: 120,000 Stck

**1.9.100 Pflanzgrube für Einzelbäume/Solitäre 80/80/80**
Pflanzgrube ausheben.
Aushub zum Wiederverfüllen seitlich lagern. Oberboden vom übrigen Aushub trennen und bei der Pflanzung wieder als oberste Schicht einbringen, Grubensohle tiefgründig lockern. Gehölzart: Einzelbaum, Solitär, Größe: 80/80/80 cm, Bodenklasse: 1 u. 3.
Menge: 8,000 Stck

**1.9.110 Bewässerungsanlage liefern/einbauen**
Bewässerungsanlage liefern/einbauen.
Bewässerungsanlage aus Ringdrainage, kokosummantelt, mit aufgehendem Bewässerungsrohr mit Deckel, einschl. aller Verbindungsteile.
Menge: 8,000 Stck

**1.9.120 Hochstamm liefern (Carpinus betulus Fastigiata)**
Hain-Buche (Säulenform), Carpinus betulus `Fastigiata`, H 3xv. im Container, mit durchgehendem Leittrieb, Kronenansatz 2 m, StU 12-14, liefern.
Menge: 8,000 Stck

**1.9.130 Hochstamm setzen**
Hochstamm oder Solitär gemäß Ausführungsplan nach Entnahme des Einschlags in bereits vorbereitete Pflanzgrube pflanzen. Gießrand entsprechend Pflanzlochgröße anlegen. Brauchbaren Boden wieder einbauen. Überschüssigen Boden der Verwertung nach Wahl des AN zuführen
Menge: 8,000 Stck

**1.9.140 Baumverankerung (Pfahlbock) herstellen**
Baumverankerung als Pfahlbock herstellen. Pfähle gekegelt und gespitzt, standfest einschlagen.
Pfahlbock mit drei Pfählen.
Pfahllänge 3,00 m, Zopfdurchmesser 10 bis 12 cm.
Pfahl aus Nadelholz geschält und imprägniert.
Pfahlzöpfe durch Querhölzer seitlich verbinden, Pfahlverbindung = Halbrundholz geschält, Durchmesser = 50 mm, eine Bindung je Pfahl.
Bindung = Kokosstrick, dick (1 kg = 40 m), Bindung aus doppelter 8er-Schlaufe auf Abstand umwickelt. Bindung am Pfahl oder Querlatte annageln.
Menge: 8,000 Stck

**1.9.150 Pflanzflächen lockern**
Pflanzflächen nach dem Pflanzen lockern, einschl. Herstellen der Gießränder. Steine, Fremdkörper (größer als 5 cm Durchmesser), Unkraut und schwer verrottbare Pflanzenteile ablesen. Das unbrauchbare Material laden und einer ordnungsgemäßen Entsorgung zuführen.
Menge: 30,000 m2

**1.9.160 Pflanzflächen mulchen**
Pflanzflächen nach dem Pflanzen mit Rindenmulch gegen Verunkrautung und Verdunstung schützen, Dicke der Rindenmulchdecke 10 cm, Mulch Baumrinde 0/80 mm, liefern und fachgerecht herstellen. Abrechnung erfolgt nach Aufmaß.
Menge: 30,000 m2

**1.9.170 Wässern, Pflanzflächen, 6 Gänge**
Wässern der Pflanzflächen in Abhängigkeit vom Witterungsverlauf während der Fertigstellungspflege, Abrechnung in der Abwicklung, Arbeitsgänge: 6 Gänge nach Witterungsverlauf in Absprache mit dem AG, Wasser ist vom AN heranzubringen. Wassermenge je Arbeitsgang: 20-30 l/m². In den Einheitspreis sind alle Pflegegänge einzurechnen. Abgerechnet werden die nachgewiesenen Einzelwässerungsgänge.
Menge: 30,000 m2

**1.9.180 Wässern, Einzelbäume/Solitäre, 6 Gänge**
Wässern von Einzelbäume.
Arbeitsgänge: 6 Gänge nach Witterungsverlauf in Absprache mit dem AG, Wasser ist vom AN heranzubringen, Wassermenge : ca. 100 Liter/Baum. Einheitspreis je Arbeitsgang. In den Einheitspreis sind die 6 Gänge einzurechnen.
Menge: 8,000 Stck

**1.9.190 Fertigstellungspflege - Pflanzflächen, 6 Gänge**
Pflanzflächen-Fertigstellungspflege wie folgt:
- Unkraut, Steine >5 cm und sonstiger Unrat entfernen, Mulchdecke ergänzen
- Erhaltungs- und Auslichtungsschnitt für Bäume und Sträucher; Wuchsformen und Blütezeiten berücksichtigen
- bei eingewachsenen Gehölzen Verankerungen entfernen, ansonsten nachrichten der Verankerungen
- Ausgraben der Dauerunkräuter.

Falls erforderlich, Pflanzenschutzmaßnahmen vornehmen.
Das unbrauchbare Material laden und einer ordnungsgemäßen Entsorgung zuführen. 6 Pflegegänge. Fertigstellungspflege in Absprache mit dem AG. In dem Einheitspreis sind alle Pflegegänge einzurechnen.
Menge: 30,000 m2

**1.9.200 Fertigstellungspflege Einzelbäume/Solitäre, 6 Gänge,**
Fertigstellungspflege für Einzelbäume und Solitäre, bis zum Erreichen eines abnahmefähigen Zustandes wie folgt:
- Unkraut, Steine >5 cm und sonstiger Unrat entfernen, Mulchdecke ergänzen.
- Erhaltungs- und Auslichtungsschnitt für Bäume und Sträucher; Wuchsformen und Blütezeiten berücksichtigen.
- bei eingewachsenen Gehölzen Verankerungen entfernen.
- Abgestorbene Gehölze ersetzen.

Falls erforderlich, Pflanzenschutzmaßnahmen vornehmen.
Das unbrauchbare Material laden und einer ordnungsgemäßen Entsorgung zuführen. 6 Pflegegänge. Fertigstellungspflege in Absprache mit dem AG. In dem Einheitspreis sind alle Pflegegänge einzurechnen.
Menge: 8,000 Stck

#### Abschnitt 1.10 Seitenräume, Ausstattungen, Sonstiges

**1.10.10 Mutterboden liefern**
Geeigneten, gesiebten, steinfreien Mutterboden für die Seitenraumregulierung frei Baustelle liefern und am Verwendungsort abladen. Abgerechnet wird nach LKW-Aufmaß abzgl. 10 % Auflockerung.
Menge: 300,000 m3

**1.10.20 Seitenräume andecken**
Seitenräume mit dem v.g. Mutterboden in einer Stärke von ca. 0,10 bis 0,20 m andecken, profilgerecht herstellen, leicht verdichten und für die Ansaat vorbereiten. Steine, Wurzeln usw. aussortieren und entsorgen. Eventuelle Zwischentransporte sind einzukalkulieren.
Menge: 1700,000 m2

**1.10.30 Seitenräume ansäen**
Seitenräume mit einem geeignetem Grassamengemisch (RSM 7.1.1), mind. 25 g/m², ansäen. Das Saatgut ist einzuarbeiten und leicht abzuwalzen. Einschl. aller Nebenarbeiten.
Menge: 1700,000 m2

**1.10.40 Straßenkappe auf Höhe setzen**
Vorh. Straßenkappen der Gas- bzw. Wasserleitungsschieber und Hydranten bis zu ca. 25 cm auf die gepl. Höhenlage der Straße aufstocken bzw. absenken. Vor Baubeginn dieser Teilleistung sind die örtl. Versorgungsunternehmen zu informieren.
Menge: 45,000 Stck

**1.10.50 Absperrpfosten (Stahlrohr, herausnehmbar) liefern und einbauen**
Herausnehmbarer Absperrpfosten, Durchmesser 76 mm, mit Schließfunktion über Dreikantverschluss liefern und in befestigeter Pflasterfläche einbauen.
Stahlrohrpfosten verzinkt und weiß kunststoffbeschichtet, mit 2 rot reflektierenden Ringen, Höhe über Flur ca. 1000 mm, Bodenhülse 400 mm, einschl. der  erforderlichen Erd- und Fundamentierungsarbeiten. Ein Datenblatt des Herstellers ist vor Bestellung der Absperrpfosten vorzulegen und durch den AG freizugeben.
Menge: 4,000 Stck

**1.10.60 Absprerrpfosten (Kunststoff) liefern und einbauen**
Eckiger, witterungsbeständiger und wartungsfreier Pfosten aus durchgefärbten, schwarzem Kunststoff, mit zweifarbig (rot, weiß) eingefrästen Reflektorstreifen im oberen Bereich, liefern und in gebundenen Flächen (Pflaster) standfest einbauen.
Abmessungen: 140 x 140 mm.
Höhe: Gesamthöhe ca. 1400 mm.
Einschl. allem erf. Zubehör und der Erd- und Fundamentierungsarbeiten. Einbau nach Herstellerangaben.
Vor Bestellung ist ein Datenblatt des gewählten Pollers zur Freigabe einzureichen.

Bildliche Darstellung:
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Menge: 8,000 Stck

**1.10.70 Vorh. Leitpfosten wieder aufstellen**
Vorhandene Leitpfosten vom Zwischenlager aufnehmen und wieder aufstellen.
Eingrableitpfosten, Länge 1,60 m, ohne Auszugsicherung.
Leitpfosten in Boden, Homogenbereich HB 1 - FRS.
Erforderliche Erdarbeiten ausführen, die die Pfosten umgebende Fläche wieder herstellen, überschüssigen Boden flächenhaft verteilen.
Menge: 3,000 Stck

**1.10.80 Leitpfosten liefern und aufstellen**
Leitpfosten aus Niederdruckpolyäthylen (PE-HD) liefern und aufstellen.
Lieferort nach Unterlagen des AG. Alle Stahlteile feuerverzinkt. Eingrableitpfosten, Länge 1,60 m, ohne Auszugsicherung.
Retroreflektoren beidseitig, weiß.
Retroreflektoren Typklasse R2, Klasse 2.
Leitpfosten in Boden, Homogenbereich HB 1 - FRS.
Erforderliche Erdarbeiten ausführen, die die Pfosten umgebende Fläche wieder herstellen, überschüssigen Boden flächenhaft verteilen.
Menge: 3,000 Stck

**1.10.90 Baufacharbeiter**
Stundenlohnarbeiten durch Baufacharbeiter auf Anordnung des AG ausführen.
Stundenlohnarbeiten durch Arbeitskräfte auf Anordnung des AG ausführen, einschl. Gestellung und Vorhaltung von Kleingeräten. Angeboten wird für die jeweilige Arbeitskraft ein Verrechnungssatz, der sämtliche Aufwendungen enthält, einschl. aller Zuschläge für Gemeinkosten (Sozialkassenbeiträge, Winterbauumlage und dgl.), sowie Lohn- bzw. Gehaltsnebenkosten.
Menge: 50,000 Std

**1.10.100 LKW, 15 t Nutzlast**
Stundenlohnarbeiten durch LKW, 3-Achser, mit Allrad, ca. 15 t Nutzlast, einschl. Bedienung auf Anordnung des AG ausführen.
Angeboten wird für das Gerät ein Verrechnungssatz, der sämtliche Aufwendungen für den Einsatz enthält, insbesondere Gerätevorhalte- und Betriebsstoffkosten sowie sämtliche Zuschläge einschl. der Kosten für das Bedienungspersonal. Der Verrechnungssatz gilt für das zum Zeitpunkt des Abrufes einsatzbereit auf der Baustelle befindlichen Gerätes. Abgerechnet wird nach tatsächlich geleisteten Arbeitsstunden
Menge: 5,000 Std

**1.10.110 Bagger, Einsatzgewicht bis 40 t**
Bagger, Gewicht bis 40 t, bzw. Leistung bis 200 KW, einschl. Bedienung, sonst wie vor.
Menge: 5,000 Std

**1.10.120 Radlader (bis 60 KW)**
Radlader, Gesamtgewicht bis ca. 6 t, bzw. Leistung bis 60 KW, einschl. Bedienung, sonst wie vor.
Menge: 25,000 Std

**1.10.130 Mini-Bagger (bis 10 t)**
Mini-Bagger, Gewicht bis 10 t, einschl. Bedienung, sonst wie vor.
Menge: 25,000 Std

**1.10.140 Leichte Verdichtungsgeräte**
Vibrationsstampfer- und platten, Gewicht bis 0,35 t, einschl. Bedienung, sonst wie vor.
Menge: 25,000 Std

**1.10.150 Schwere Verdichtunggeräte**
Schwere Verdichtungsgeräte, wie statisch o. dynamisch wirkende Walzen, mit einem Gewicht von über 6 t bis 20 t, einschl. Bedienung, sonst wie vor.
Menge: 5,000 Std

**1.10.160 Saug- und Spülwagen**
Saug- und Spülwagen, einschl. Bedienung, Spülwassergestellung und Saugutentsorgung, sonst wie vor.
Menge: 5,000 Std
